# Perfil autocolante de transição entre pisos a diferentes níveis, de alumínio

- Propriedade do ficheiro: CYPE INGENIEROS, S.A.
- Formato: FIEBDC-3/2002
- Âmbito geográfico: Brasil
- Moeda: BRL
- Custos indiretos: 3.00 %
- Despesas gerais: 13.00 %
- Lucro: 6.00 %
- IVA: 17.00 %

## H Arremates e trabalhos auxiliares

### HD Perfis decorativos

#### HDS Perfis para juntas entre pisos

**HDS021** m Perfil autocolante de transição entre pisos a diferentes níveis, de alumínio.
Perfil autocolante de transição entre pisos a diferentes níveis, de alumínio anodizado, com superfície lisa, de 39 mm de largura para salvar desníveis entre 8 e 15 mm.
Inclui: Preparação da superfície suporte. Marcação. Corte e preparação. Colocação e fixação.
Critério de medição de projeto: Comprimento medido segundo documentação gráfica de Projeto. Não foi incrementada a medição por perdas, uma vez que na composição se considerou 5% a mais.
Critério de quantitativos de obra: Medir-se-á o comprimento realmente executado segundo especificações de Projeto.

| Código | Un | Descrição | Rendimento | Preço | Importância |
|---|---|---|---|---|---|
| mt18jpc060cg | m | Perfil autocolante de transição entre pisos a diferentes níveis, de alumínio anodizado, com superfície lisa, de 39 mm de largura para salvar desníveis entre 8 e 15 mm. (material) | 1.050 | 19.17 | 20.13 |
| mo023 | h | Ladrilhista. (mão de obra) | 0.052 | 33.34 | 1.73 |
| % | % | Custos diretos complementares | 2 % | 21.86 | 0.44 |
|  |  | Custos diretos |  |  | 22.30 |
