# Limpeza periódica de obra

- Propriedade do ficheiro: CYPE INGENIEROS, S.A.
- Formato: FIEBDC-3/2002
- Âmbito geográfico: Brasil
- Moeda: BRL
- Custos indiretos: 3.00 %
- Despesas gerais: 13.00 %
- Lucro: 6.00 %
- IVA: 17.00 %

## H Arremates e trabalhos auxiliares

### HY Trabalhos auxiliares de pedreiro

#### HYL Limpeza de obra

**HYL010** m² Limpeza periódica de obra.
Repercussão por m² de superfície construída de obra das horas de operário não qualificado dedicadas à limpeza periódica da obra, em habitação unifamiliar, após a finalização das diferentes atividades que intervêm durante a execução da obra, e não tenham incluída a limpeza no seu preço.
Critérios considerados na determinação do preço da unidade de obra: O preço inclui a carga manual do entulho gerado em caminhão ou caçamba.
Inclui: Trabalhos de limpeza. Remoção e acumulação dos restos gerados. Carga manual do entulho gerado em caminhão ou caçamba.
Critério de medição de projeto: Superfície construída, medida segundo documentação gráfica de Projeto.
Critério de quantitativos de obra: Medir-se-á a superfície realmente executada segundo especificações de Projeto.

| Código | Un | Descrição | Rendimento | Preço | Importância |
|---|---|---|---|---|---|
| mo113 | h | Auxiliar de serviços gerais. (mão de obra) | 0.125 | 28.94 | 3.62 |
| % | % | Custos diretos complementares | 2 % | 3.62 | 0.07 |
|  |  | Custos diretos |  |  | 3.69 |
