# Interfone eletrônico coletivo

- Propriedade do ficheiro: CYPE INGENIEROS, S.A.
- Formato: FIEBDC-3/2002
- Âmbito geográfico: Brasil
- Moeda: BRL
- Custos indiretos: 3.00 %
- Despesas gerais: 13.00 %
- Lucro: 6.00 %
- IVA: 17.00 %

## I Instalações

### IA Audiovisuais

#### IAV Interfonia e vídeo

**IAV021** Un Interfone eletrônico coletivo.
Instalação de interfone eletrônico convencional para 10 habitações composto por: placa exterior de rua convencional com 10 botões pulsadores de chamada, fecho superior e inferior, alimentador e 10 telefones. Inclusive, abre-portas, viseira, cablagem e caixas.
Critérios considerados na determinação do preço da unidade de obra: O preço não inclui os trabalhos auxiliares de pedreiro para instalações.
Inclui: Marcação. Colocação e fixação de tubos e caixas. Colocação de cabos. Montagem, ligação e verificação do seu correto funcionamento.
Critério de medição de projeto: Número de unidades previstas, segundo documentação gráfica de Projeto.
Critério de quantitativos de obra: Medir-se-á o número de unidades realmente executadas segundo especificações de Projeto.

| Código | Un | Descrição | Rendimento | Preço | Importância |
|---|---|---|---|---|---|
| mt35tpt010be | m | Tubo rígido de PVC VD-M de 20 mm de diâmetro exterior e 1,5 mm de espessura. Resistência à compressão 750 N, resistência ao impacto 2 joules, temperatura de trabalho -5°C até 60°C, classificação 3321, com o preço incrementado em 20% relativamente a acessórios e peças especiais. (material) | 17.000 | 3.22 | 54.74 |
| mt40pga010 | m | Cabo formado por condutores de cobre flexível de 8x0,22 mm², com isolamento de PVC e bainha exterior de PVC branco. (material) | 16.000 | 2.99 | 47.84 |
| mt40pea030c | m | Cabo paralelo formado por condutores de cobre de 2x1,0 mm². (material) | 7.000 | 5.50 | 38.50 |
| mt40pge030f | Un | Kit de porteiro eletrônico composto por módulo compacto para áudio com 10 botões pulsadores de chamada em duas colunas, módulo de som, fecho superior e inferior, caixa de embutir fonte de alimentação e 10 telefones com chamada eletrônica. (material) | 1.000 | 2347.15 | 2347.15 |
| mt40pga062b | Un | Viseira, para módulo compacto. (material) | 1.000 | 211.44 | 211.44 |
| mt40pga050a | Un | Abre-portas elétrico de corrente alternada. (material) | 1.000 | 119.07 | 119.07 |
| mo003 | h | Eletricista. (mão de obra) | 20.587 | 40.91 | 842.21 |
| mo102 | h | Ajudante de eletricista. (mão de obra) | 20.587 | 30.78 | 633.67 |
| % | % | Custos diretos complementares | 2 % | 4294.62 | 85.89 |
|  |  | Custos diretos |  |  | 4380.51 |
