# Unidade exterior de ar condicionado, com recuperação de calor, para sistema VRF

- Propriedade do ficheiro: CYPE INGENIEROS, S.A.
- Formato: FIEBDC-3/2002
- Âmbito geográfico: Brasil
- Moeda: BRL
- Custos indiretos: 3.00 %
- Despesas gerais: 13.00 %
- Lucro: 6.00 %
- IVA: 17.00 %

## I Instalações

### IB Sistemas de climatização

#### IBW Sistema VRF (Mitsubishi Heavy Industries)

**IBW355** Un Unidade exterior de ar condicionado, com recuperação de calor, para sistema VRF.
Unidade exterior de ar condicionado, sistema ar-ar multi-split KXZR2 Smart com vazão variável de refrigerante e recuperação de calor, modelo FDC224KXZRE2 "MITSUBISHI HEAVY INDUSTRIES", para gás R-410A, alimentação trifásica (400V/50Hz), potência frigorífica 22,4 kW (temperatura de bulbo seco do ar exterior 35°C, temperatura de bulbo úmido de ar interior 19°C), SEER 6,21, EER 3,89, consumo elétrico nominal em refrigeração 5,76 kW, potência calorífica 22,4 kW (temperatura de bulbo úmido do ar exterior 6°C, temperatura de bulbo seco de ar interior 20°C), SCOP 4,06, COP 4,25, consumo elétrico nominal em aquecimento 5,27 kW, dimensões 1697x1350x720 mm, peso 305 kg, nível sonoro 58 dBA, vazão de ar 13500 m³/h, nº máximo de unidades interiores ligáveis 29, intervalo de capacidade 50 - 200%.
Critérios considerados na determinação do preço da unidade de obra: O preço não inclui os elementos anti-vibratórios de piso, a canalização nem a cablagem elétrica de alimentação.
Inclui: Marcação. Colocação e fixação. Ligação às linhas frigoríficas. Ligação à rede elétrica. Ligação à rede de drenagem. Colocação em funcionamento.
Critério de medição de projeto: Número de unidades previstas, segundo documentação gráfica de Projeto.
Critério de quantitativos de obra: Medir-se-á o número de unidades realmente executadas segundo especificações de Projeto.

| Código | Un | Descrição | Rendimento | Preço | Importância |
|---|---|---|---|---|---|
| mt42mhi342a | Un | Unidade exterior de ar condicionado, sistema ar-ar multi-split KXZR2 Smart com vazão variável de refrigerante e recuperação de calor, modelo FDC224KXZRE2 "MITSUBISHI HEAVY INDUSTRIES", para gás R-410A, alimentação trifásica (400V/50Hz), potência frigorífica 22,4 kW (temperatura de bulbo seco do ar exterior 35°C, temperatura de bulbo úmido de ar interior 19°C), SEER 6,21, EER 3,89, consumo elétrico nominal em refrigeração 5,76 kW, potência calorífica 22,4 kW (temperatura de bulbo úmido do ar exterior 6°C, temperatura de bulbo seco de ar interior 20°C), SCOP 4,06, COP 4,25, consumo elétrico nominal em aquecimento 5,27 kW, dimensões 1697x1350x720 mm, peso 305 kg, nível sonoro 58 dBA, vazão de ar 13500 m³/h, nº máximo de unidades interiores ligáveis 29, intervalo de capacidade 50 - 200%. (material) | 1.000 | 109029.65 | 109029.65 |
| mo005 | h | Instalador de ar condicionado. (mão de obra) | 6.287 | 42.82 | 269.21 |
| mo104 | h | Ajudante de instalador de ar condicionado. (mão de obra) | 6.287 | 32.08 | 201.69 |
| % | % | Custos diretos complementares | 2 % | 109500.55 | 2190.01 |
|  |  | Custos diretos |  |  | 111690.56 |
