# Reservatório de combustível líquido, de superfície, de polietileno de alta densidade (PEAD/HDPE)

- Propriedade do ficheiro: CYPE INGENIEROS, S.A.
- Formato: FIEBDC-3/2002
- Âmbito geográfico: Brasil
- Moeda: BRL
- Custos indiretos: 3.00 %
- Despesas gerais: 13.00 %
- Lucro: 6.00 %
- IVA: 17.00 %

## I Instalações

### IC Aquecimento, refrigeração, climatização e água quente

#### ICD Combustível líquido

**ICD120** Un Reservatório de combustível líquido, de superfície, de polietileno de alta densidade (PEAD/HDPE).
Reservatório certificado de óleo diesel, de superfície, colocado no exterior do edifício, de polietileno de alta densidade (PEAD/HDPE), de parede simples, com uma capacidade de 2000 litros. Incluindo, acessórios de ligação e elementos de proteção segundo norma. Totalmente montado, ligado e testado.
Inclui: Colocação do reservatório. Montagem de acessórios.
Critério de medição de projeto: Número de unidades previstas, segundo documentação gráfica de Projeto.
Critério de quantitativos de obra: Medir-se-á o número de unidades realmente executadas segundo especificações de Projeto.

| Código | Un | Descrição | Rendimento | Preço | Importância |
|---|---|---|---|---|---|
| mt38dep099e | Un | Reservatório certificado de combustível líquido, de superfície, de polietileno de alta densidade (PEAD/HDPE), de parede simples, de 2220x720x1725 mm, com uma capacidade de 2000 litros e quatro bocas de entrada/saída. (material) | 1.000 | 4046.45 | 4046.45 |
| mt38dep114a | Un | Acessórios de carga, aspiração e ventilação para reservatório de combustível líquido de polietileno de alta densidade (PEAD/HDPE). (material) | 1.000 | 175.13 | 175.13 |
| mo004 | h | Montador de instalações de calefação. (mão de obra) | 0.627 | 40.91 | 25.65 |
| mo103 | h | Ajudante de montador de instalações de calefação. (mão de obra) | 0.627 | 30.78 | 19.30 |
| % | % | Custos diretos complementares | 2 % | 4266.53 | 85.33 |
|  |  | Custos diretos |  |  | 4351.86 |
