# Duto concêntrica de parede dupla de alumínio

- Propriedade do ficheiro: CYPE INGENIEROS, S.A.
- Formato: FIEBDC-3/2002
- Âmbito geográfico: Brasil
- Moeda: BRL
- Custos indiretos: 3.00 %
- Despesas gerais: 13.00 %
- Lucro: 6.00 %
- IVA: 17.00 %

## I Instalações

### IC Aquecimento, refrigeração, climatização e água quente

#### ICO Sistemas de exaustão

**ICO190** m Duto concêntrica de parede dupla de alumínio.
Duto para evacuação dos produtos da combustão e admissão de ar comburente, formada por tubo de parede dupla com junta de estanqueidade, de 60/100 mm de diâmetro, composto por parede interior de alumínio e parede exterior de alumínio acabamento lacado cor branca, com junta de estanqueidade de silicone, temperatura máxima de 200°C, pressão de trabalho até 200 Pa. Inclusive acessórios, peças especiais, módulos finais e material auxiliar para montagem e fixação.
Inclui: Marcação. Colocação de tubos, acessórios, peças especiais e módulos finais. Fixação do material auxiliar para montagem e fixação à obra. Montagem. Ligação e verificação do seu correto funcionamento.
Critério de medição de projeto: Comprimento medido desde o arranque do duto até a parte superior do módulo final, segundo documentação gráfica de Projeto.
Critério de quantitativos de obra: Medir-se-á, desde o início do duto até a parte superior do módulo final, o comprimento realmente executado segundo especificações de Projeto.

| Código | Un | Descrição | Rendimento | Preço | Importância |
|---|---|---|---|---|---|
| mt20din141a | Un | Material auxiliar para montagem e fixação dos tubos de parede dupla com junta de estanqueidade, de 60/100 mm de diâmetro. (material) | 1.000 | 6.87 | 6.87 |
| mt20din140am | m | Tubo de parede dupla com junta de estanqueidade, de 60/100 mm de diâmetro, composto por parede interior de alumínio e parede exterior de alumínio acabamento lacado cor branca, com junta de estanqueidade de silicone, temperatura máxima de 200°C, pressão de trabalho até 200 Pa, com o preço incrementado em 60% relativamente a acessórios, peças especiais e módulos finais. (material) | 1.000 | 183.33 | 183.33 |
| mo004 | h | Montador de instalações de calefação. (mão de obra) | 0.314 | 40.91 | 12.85 |
| mo103 | h | Ajudante de montador de instalações de calefação. (mão de obra) | 0.314 | 30.78 | 9.66 |
| % | % | Custos diretos complementares | 2 % | 212.71 | 4.25 |
|  |  | Custos diretos |  |  | 216.96 |
