# Chaminé coletiva de parede simples

- Propriedade do ficheiro: CYPE INGENIEROS, S.A.
- Formato: FIEBDC-3/2002
- Âmbito geográfico: Brasil
- Moeda: BRL
- Custos indiretos: 3.00 %
- Despesas gerais: 13.00 %
- Lucro: 6.00 %
- IVA: 17.00 %

## I Instalações

### IC Aquecimento, refrigeração, climatização e água quente

#### ICO Sistemas de exaustão

**ICO200** m Chaminé coletiva de parede simples.
Chaminé coletiva modular metálica, formada por tubo de parede simples de aço inoxidável AISI 316L com junta de estanqueidade, de 100 mm de diâmetro interior, temperatura máxima de 200°C, pressão de trabalho até 200 Pa, para evacuação dos produtos da combustão, com sobrepressão, das caldeiras murais de condensação, a gás. Inclusive acessórios, peças especiais, módulos finais e material auxiliar para montagem e fixação.
Critérios considerados na determinação do preço da unidade de obra: O preço não inclui o duto de ligação entre a caldeira e a chaminé coletiva nem as comportas antirretorno.
Inclui: Marcação. Colocação de tubos, acessórios, peças especiais e módulos finais. Fixação do material auxiliar para montagem e fixação à obra. Montagem. Ligação e verificação do seu correto funcionamento.
Critério de medição de projeto: Comprimento medido desde o arranque da chaminé até a parte superior do módulo final, segundo documentação gráfica de Projeto.
Critério de quantitativos de obra: Medir-se-á, desde o arranque da chaminé até a parte superior do módulo final, o comprimento realmente executado segundo especificações de Projeto.

| Código | Un | Descrição | Rendimento | Preço | Importância |
|---|---|---|---|---|---|
| mt20din201a | Un | Material auxiliar para montagem e fixação dos tubos de parede simples de aço inoxidável AISI 316L com junta de estanqueidade, de 100 mm de diâmetro interior. (material) | 1.000 | 8.74 | 8.74 |
| mt20din200aq | m | Tubo de parede simples de aço inoxidável AISI 316L com junta de estanqueidade, de 100 mm de diâmetro interior, temperatura máxima de 200°C, pressão de trabalho até 200 Pa, com o preço incrementado em 80% relativamente a acessórios, peças especiais e módulos finais. (material) | 1.000 | 262.12 | 262.12 |
| mo004 | h | Montador de instalações de calefação. (mão de obra) | 0.293 | 40.91 | 11.99 |
| mo103 | h | Ajudante de montador de instalações de calefação. (mão de obra) | 0.293 | 30.78 | 9.02 |
| % | % | Custos diretos complementares | 2 % | 291.87 | 5.84 |
|  |  | Custos diretos |  |  | 297.71 |
