# Extrator eólico híbrido

- Propriedade do ficheiro: CYPE INGENIEROS, S.A.
- Formato: FIEBDC-3/2002
- Âmbito geográfico: Brasil
- Moeda: BRL
- Custos indiretos: 3.00 %
- Despesas gerais: 13.00 %
- Lucro: 6.00 %
- IVA: 17.00 %

## I Instalações

### IC Aquecimento, refrigeração, climatização e água quente

#### ICR Sistemas de condução de ar

**ICR009** Un Extrator eólico híbrido.
Extrator eólico híbrido, de alumínio (Dureza H-24) resistente à corrosão, de 250 mm de diâmetro nominal de entrada, de 1000 m³/h de vazão de ar, 440 mm de diâmetro e 420 mm de altura, resistência ao vento até 120 km/h, composto por chapéu giratório de alumínio, motor de tipo EC de baixo consumo de acionamento automático, de 50 W de potência, para alimentação a 230 V e 50/60 Hz de frequência, grau de proteção IP54, estrutura de aço galvanizado, rolamentos de aço inoxidável e mola amortecedora de aço inoxidável, com sistema de fixação de componentes com rebites de alumínio. Inclusive elementos de fixação.
Inclui: Marcação. Montagem. Colocação e fixação. Ligação e verificação do seu correto funcionamento.
Critério de medição de projeto: Número de unidades previstas, segundo documentação gráfica de Projeto.
Critério de quantitativos de obra: Medir-se-á o número de unidades realmente executadas segundo especificações de Projeto.

| Código | Un | Descrição | Rendimento | Preço | Importância |
|---|---|---|---|---|---|
| mt42ecc110aa | Un | Extrator eólico híbrido, de alumínio (Dureza H-24) resistente à corrosão, de 250 mm de diâmetro nominal de entrada, de 1000 m³/h de vazão de ar, 440 mm de diâmetro e 420 mm de altura, resistência ao vento até 120 km/h, composto por chapéu giratório de alumínio, motor de tipo EC de baixo consumo de acionamento automático, de 50 W de potência, para alimentação a 230 V e 50/60 Hz de frequência, grau de proteção IP54, estrutura de aço galvanizado, rolamentos de aço inoxidável e mola amortecedora de aço inoxidável, com sistema de fixação de componentes com rebites de alumínio, com elementos de fixação. (material) | 1.000 | 3572.83 | 3572.83 |
| mo011 | h | Montador. (mão de obra) | 0.172 | 40.91 | 7.04 |
| mo080 | h | Ajudante de montador. (mão de obra) | 0.086 | 30.23 | 2.60 |
| % | % | Custos diretos complementares | 2 % | 3582.47 | 71.65 |
|  |  | Custos diretos |  |  | 3654.12 |
