# Reservatório com permutador de permutação dupla, para produção de água quente

- Propriedade do ficheiro: CYPE INGENIEROS, S.A.
- Formato: FIEBDC-3/2002
- Âmbito geográfico: Brasil
- Moeda: BRL
- Custos indiretos: 3.00 %
- Despesas gerais: 13.00 %
- Lucro: 6.00 %
- IVA: 17.00 %

## I Instalações

### IC Aquecimento, refrigeração, climatização e água quente

#### ICS Sistemas de condução de água

**ICS055** Un Reservatório com permutador de permutação dupla, para produção de água quente
Reservatório para produção de água quente, de aço inoxidável, de solo, com permutador de duas serpentinas, de 490 l, eficiência energética classe D, 710 mm de diâmetro e 1910 mm de altura, sem necessidade de ânodo para proteção contra a corrosão, temperatura máxima de acumulação 85°C, pressão máxima de acumulação 6 bar, pressão máxima no circuito primário 6 bar. Inclusive registros, elementos de montagem e acessórios necessários para o seu correto funcionamento.
Inclui: Marcação. Colocação. Ligação. Verificação do seu correto funcionamento.
Critério de medição de projeto: Número de unidades previstas, segundo documentação gráfica de Projeto.
Critério de quantitativos de obra: Medir-se-á o número de unidades realmente executadas segundo especificações de Projeto.

| Código | Un | Descrição | Rendimento | Preço | Importância |
|---|---|---|---|---|---|
| mt38csg015j | Un | Reservatório para produção de água quente, de aço inoxidável, de solo, com permutador de duas serpentinas, de 490 l, eficiência energética classe D, 710 mm de diâmetro e 1910 mm de altura, sem necessidade de ânodo para proteção contra a corrosão, temperatura máxima de acumulação 85°C, pressão máxima de acumulação 6 bar, pressão máxima no circuito primário 6 bar. (material) | 1.000 | 22363.63 | 22363.63 |
| mt37sve010d | Un | Registro de esfera de latão niquelado para enroscar de 1". (material) | 6.000 | 36.28 | 217.68 |
| mt38www011 | Un | Material auxiliar para instalações de água quente (material) | 1.000 | 9.71 | 9.71 |
| mo004 | h | Montador de instalações de calefação. (mão de obra) | 1.568 | 40.91 | 64.15 |
| mo103 | h | Ajudante de montador de instalações de calefação. (mão de obra) | 1.568 | 30.78 | 48.26 |
| % | % | Custos diretos complementares | 2 % | 22703.43 | 454.07 |
|  |  | Custos diretos |  |  | 23157.50 |
