# Cesta geotérmica

- Propriedade do ficheiro: CYPE INGENIEROS, S.A.
- Formato: FIEBDC-3/2002
- Âmbito geográfico: Brasil
- Moeda: BRL
- Custos indiretos: 3.00 %
- Despesas gerais: 13.00 %
- Lucro: 6.00 %
- IVA: 17.00 %

## I Instalações

### IC Aquecimento, refrigeração, climatização e água quente

#### ICU Geotermia

**ICU012** Un Cesta geotérmica.
Cesta geotérmica, de 2 m de altura, formada por tubo de polietileno reticulado (PE-Xa) de 32 mm de diâmetro e 2,9 mm de espessura, SDR11, de 150 m de comprimento, diposto em forma de anel, com tramo de tubulação de ligação a coletor, de 20 m de comprimento, sem incluir a escavação nem o enchimento. Incluindo, ligações de tubulações e arremates. Totalmente montada, ligada e testada.
Inclui: Implantação da cesta. Colocação da cesta. Ligação de todos os circuitos. Carga de entulho em caminhão ou caçamba.
Critério de medição de projeto: Número de unidades previstas, segundo documentação gráfica de Projeto.
Critério de quantitativos de obra: Medir-se-á o número de unidades realmente executadas segundo especificações de Projeto.

| Código | Un | Descrição | Rendimento | Preço | Importância |
|---|---|---|---|---|---|
| mt37sgu010a | Un | Cesta geotérmica, de 2 m de altura, formada por tubo de polietileno reticulado (PE-Xa) de 32 mm de diâmetro e 2,9 mm de espessura, SDR11, de 150 m de comprimento, diposto em forma de anel, com tramo de tubulação de ligação a coletor, de 20 m de comprimento. (material) | 1.000 | 5053.36 | 5053.36 |
| mo004 | h | Montador de instalações de calefação. (mão de obra) | 0.209 | 40.91 | 8.55 |
| mo103 | h | Ajudante de montador de instalações de calefação. (mão de obra) | 0.209 | 30.78 | 6.43 |
| % | % | Custos diretos complementares | 2 % | 5068.34 | 101.37 |
|  |  | Custos diretos |  |  | 5169.71 |
