# Caixa pré-fabricada com coletor

- Propriedade do ficheiro: CYPE INGENIEROS, S.A.
- Formato: FIEBDC-3/2002
- Âmbito geográfico: Brasil
- Moeda: BRL
- Custos indiretos: 3.00 %
- Despesas gerais: 13.00 %
- Lucro: 6.00 %
- IVA: 17.00 %

## I Instalações

### IC Aquecimento, refrigeração, climatização e água quente

#### ICU Geotermia

**ICU020** Un Caixa pré-fabricada com coletor.
Caixa para a ligação de sondas geotérmicas, de polietileno (PE), dimensões exteriores 660x460x500 mm, com tampa, ligações de 63 mm de diâmetro e 5,8 mm de espessura com a bomba de calor geotérmica e de 32 mm de diâmetro e 2,9 mm de espessura com as sondas geotérmicas, para 4 circuitos, de 19,4 kg, com coletor formado por módulo de impulsão e módulo de retorno, de 40 mm de diâmetro, com medidor de vazão para cada circuito, registro em cada módulo e purgador de ar, sobre lastro de concreto simples C20 classe de agressividade ambiental I e tipo de ambiente rural, brita 1, consistência S50 de 15 cm de espessura.
Critérios considerados na determinação do preço da unidade de obra: O preço não inclui a escavação nem o enchimento do tardoz.
Inclui: Marcação. Concretagem e compactação do concreto na execução da base. Colocação da caixa pré-fabricada. Ligação de todos os circuitos. Colocação da tampa. Verificação do seu correto funcionamento.
Critério de medição de projeto: Número de unidades previstas, segundo documentação gráfica de Projeto.
Critério de quantitativos de obra: Medir-se-á o número de unidades realmente executadas segundo especificações de Projeto.

| Código | Un | Descrição | Rendimento | Preço | Importância |
|---|---|---|---|---|---|
| mt10hmf060ana | m³ | Concreto simples C20 classe de agressividade ambiental I e tipo de ambiente rural, brita 1, consistência S50, dosado em central, segundo ABNT NBR 8953. (material) | 0.137 | 316.08 | 43.30 |
| mt38arg010c | Un | Caixa para a ligação de sondas geotérmicas, de polietileno (PE), dimensões exteriores 660x460x500 mm, com tampa, ligações de 63 mm de diâmetro e 5,8 mm de espessura com a bomba de calor geotérmica e de 32 mm de diâmetro e 2,9 mm de espessura com as sondas geotérmicas, para 4 circuitos, de 19,4 kg, com coletor formado por módulo de impulsão e módulo de retorno, de 40 mm de diâmetro, com medidor de vazão para cada circuito, registro em cada módulo e purgador de ar. (material) | 1.000 | 10913.35 | 10913.35 |
| au00auh040 |  | Vibrador de concreto, elétrico. | 1.000 | 0.00 | 0.00 |
| mo020 | h | Pedreiro. (mão de obra) | 0.836 | 32.24 | 26.95 |
| mo113 | h | Auxiliar de serviços gerais. (mão de obra) | 0.585 | 27.81 | 16.27 |
| mo008 | h | Encanador. (mão de obra) | 0.251 | 40.91 | 10.27 |
| % | % | Custos diretos complementares | 2 % | 11010.14 | 220.20 |
|  |  | Custos diretos |  |  | 11230.34 |
