# Solução anticongelante

- Propriedade do ficheiro: CYPE INGENIEROS, S.A.
- Formato: FIEBDC-3/2002
- Âmbito geográfico: Brasil
- Moeda: BRL
- Custos indiretos: 3.00 %
- Despesas gerais: 13.00 %
- Lucro: 6.00 %
- IVA: 17.00 %

## I Instalações

### IC Aquecimento, refrigeração, climatização e água quente

#### ICU Geotermia

**ICU110** l Solução anticongelante.
Solução anticongelante água-monoetilenglicol, concentração de anticongelante puro de 25%, para enchimento de circuito de instalação de geotermia.
Critério de medição de projeto: Volume estimado em função das características da instalação.
Critério de quantitativos de obra: Será medido o volume realmente fornecido segundo especificações de Projeto.

| Código | Un | Descrição | Rendimento | Preço | Importância |
|---|---|---|---|---|---|
| mt37sge100a | l | Solução anticongelante água-monoetilenglicol, concentração de anticongelante puro de 25%, para enchimento de circuito de instalação de geotermia. (material) | 1.000 | 13.73 | 13.73 |
| % | % | Custos diretos complementares | 2 % | 13.73 | 0.27 |
|  |  | Custos diretos |  |  | 14.00 |
