# Equipamento água-água, bomba de calor, para produção de água quente, aquecimento e refrigeração passiva

- Propriedade do ficheiro: CYPE INGENIEROS, S.A.
- Formato: FIEBDC-3/2002
- Âmbito geográfico: Brasil
- Moeda: BRL
- Custos indiretos: 3.00 %
- Despesas gerais: 13.00 %
- Lucro: 6.00 %
- IVA: 17.00 %

## I Instalações

### IC Aquecimento, refrigeração, climatização e água quente

#### ICV Unidades centrais para aquecimento, refrigeração, climatização e água quente

**ICV156** Un Equipamento água-água, bomba de calor, para produção de água quente, aquecimento e refrigeração passiva.
Equipamento água-água, bomba de calor, para produção de água quente, aquecimento e refrigeração passiva, formado por bomba de calor, água-água, para gás R-407C, classe de eficiência energética A++, com temperatura de saída da água menor de 54°C, classe de eficiência energética A++, com temperatura de saída da água maior de 54°C, potência calorífica 20,8 kW, COP 5,5, potência sonora 43 dBA, pressão sonora 41 dBA, dimensões 740x600x650 mm, peso 174 kg, alimentação trifásica (400V/50Hz), com permutador de placas externo, suporte de parede com kit de fixação para o permutador de placas, medidor de energia, resistência elétrica de apoio configurável a 2 kW, a 4 kW e a 6 kW, bombas de circulação de alta eficiência no circuito primário e no circuito de aquecimento, válvula de 3 vias, para produção de água quente, grupos de segurança no circuito primário, no circuito de aquecimento e no circuito para produção de água quente, e contato SG-ready para integração em um sistema de gestão energética inteligente, módulo de refrigeração passiva e reservatório com permutador de água quente de aço inoxidável AISI 316, de 750 litros de capacidade, classe de eficiência energética C. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42wol016e | Un | Bomba de calor, água-água, para gás R-407C, classe de eficiência energética A++, com temperatura de saída da água menor de 54°C, classe de eficiência energética A++, com temperatura de saída da água maior de 54°C, potência calorífica 20,8 kW, COP 5,5, potência sonora 43 dBA, pressão sonora 41 dBA, dimensões 740x600x650 mm, peso 174 kg, alimentação trifásica (400V/50Hz), com permutador de placas externo, suporte de parede com kit de fixação para o permutador de placas, medidor de energia, resistência elétrica de apoio configurável a 2 kW, a 4 kW e a 6 kW, bombas de circulação de alta eficiência no circuito primário e no circuito de aquecimento, válvula de 3 vias, para produção de água quente, grupos de segurança no circuito primário, no circuito de aquecimento e no circuito para produção de água quente, e contato SG-ready para integração em um sistema de gestão energética inteligente. (material) | 1.000 | 99457.74 | 99457.74 |
| mt42wol554b | Un | Módulo para refrigeração passiva, modelo BKM "WOLF", formado por permutador de placas, válvula de 3 vias, suporte de parede, revestimento de ABS, sensor de umidade, unidade de controle BM com suporte de parede e módulo de ampliação MM-2. (material) | 1.000 | 26861.47 | 26861.47 |
| mt42eco100ej | Un | Reservatório com permutador de água quente de aço inoxidável AISI 316, de 750 litros de capacidade, classe de eficiência energética C, de 930 mm de diâmetro exterior, 1808 mm de altura total, 8 bar de pressão de trabalho, com serpentina espiral corrugada flexível de 7,2 m² de superfície de permutação, isolamento térmico de espuma rígida de poliuretano injetado livre de HCFC e acabamento exterior com forro de PVC semi-rígido. (material) | 1.000 | 36369.47 | 36369.47 |
| mt37www060f | Un | Filtro de retenção de resíduos de latão, com peneiro de aço inoxidável com perfurações de 0,5 mm de diâmetro, com rosca de 1 1/4", para uma pressão máxima de funcionamento de 16 bar e uma temperatura máxima de 110°C. (material) | 1.000 | 55.74 | 55.74 |
| mt37www050e | Un | União anti-vibração, de borracha, com rosca de 1 1/4", para uma pressão máxima de funcionamento de 10 bar. (material) | 4.000 | 110.97 | 443.88 |
| mt42www050 | Un | Termômetro bimetálico, diâmetro de esfera de 100 mm, com tomada vertical, com bainha de 1/2", escala de temperatura de 0 a 120°C. (material) | 1.000 | 366.33 | 366.33 |
| mt37sve010d | Un | Registro de esfera de latão niquelado para enroscar de 1". (material) | 4.000 | 36.28 | 145.12 |
| mt37sve010e | Un | Registro de esfera de latão niquelado para enroscar de 1 1/4". (material) | 4.000 | 50.10 | 200.40 |
| mo005 | h | Instalador de ar condicionado. (mão de obra) | 10.659 | 40.91 | 436.06 |
| mo104 | h | Ajudante de instalador de ar condicionado. (mão de obra) | 10.659 | 30.78 | 328.08 |
| % | % | Custos diretos complementares | 2 % | 164664.29 | 3293.29 |
|  |  | Custos diretos |  |  | 167957.58 |
