# Detector de vibração, eletrônico

- Propriedade do ficheiro: CYPE INGENIEROS, S.A.
- Formato: FIEBDC-3/2002
- Âmbito geográfico: Brasil
- Moeda: BRL
- Custos indiretos: 3.00 %
- Despesas gerais: 13.00 %
- Lucro: 6.00 %
- IVA: 17.00 %

## I Instalações

### ID Segurança

#### IDE Detectores de vibração

**IDE010** Un Detector de vibração, eletrônico.
Detector de vibração eletrônico, com controle automático de sensibilidade, indicação do nível de vibração, medidor de impulsos, discriminação de falsos alarmes e memória de alarme, contato normalmente encerrado, sensibilidade regulável, possibilidade de ligação até três detectores escravos e proteção anti-abertura. Instalação em porta ou janela. Inclusive elementos de fixação.
Inclui: Marcação. Fixação à superfície suporte. Montagem, ligação e verificação do seu correto funcionamento.
Critério de medição de projeto: Número de unidades previstas, segundo documentação gráfica de Projeto.
Critério de quantitativos de obra: Medir-se-á o número de unidades realmente executadas segundo especificações de Projeto.

| Código | Un | Descrição | Rendimento | Preço | Importância |
|---|---|---|---|---|---|
| mt41ing090 | Un | Detector de vibração eletrônico, com controle automático de sensibilidade, indicação do nível de vibração, medidor de impulsos, discriminação de falsos alarmes e memória de alarme, contato normalmente encerrado, sensibilidade regulável, possibilidade de ligação até três detectores escravos e proteção anti-abertura, para instalar em portas e janelas. Inclusive elementos de fixação (material) | 1.000 | 681.83 | 681.83 |
| mo006 | h | Instalador de redes e equipamentos de detecção e segurança. (mão de obra) | 0.209 | 40.91 | 8.55 |
| mo105 | h | Ajudante de instalador de redes e equipamentos de detecção e segurança. (mão de obra) | 0.209 | 30.78 | 6.43 |
| % | % | Custos diretos complementares | 2 % | 696.81 | 13.94 |
|  |  | Custos diretos |  |  | 710.75 |
