# Detector de inundação, autônomo

- Propriedade do ficheiro: CYPE INGENIEROS, S.A.
- Formato: FIEBDC-3/2002
- Âmbito geográfico: Brasil
- Moeda: BRL
- Custos indiretos: 3.00 %
- Despesas gerais: 13.00 %
- Lucro: 6.00 %
- IVA: 17.00 %

## I Instalações

### ID Segurança

#### IDI Detectores de inundação

**IDI100** Un Detector de inundação, autônomo.
Detector de inundação, autônomo, para alimentação a 230 V, de 130x70x50 mm, com carcaça de ABS, leds que indicam o estado de funcionamento, sinal óptico intermitente em caso de alarme, relé com contatos livres de tensão, com possibilidade de ligar até 3 sondas de detecção de fugas de água. Inclusive elementos de fixação.
Critérios considerados na determinação do preço da unidade de obra: O preço não inclui a sonda de detecção de fugas de água.
Inclui: Colocação e fixação. Montagem, ligação e verificação do seu correto funcionamento.
Critério de medição de projeto: Número de unidades previstas, segundo documentação gráfica de Projeto.
Critério de quantitativos de obra: Medir-se-á o número de unidades realmente executadas segundo especificações de Projeto.

| Código | Un | Descrição | Rendimento | Preço | Importância |
|---|---|---|---|---|---|
| mt41die150a | Un | Detector de inundação, autônomo, para alimentação a 230 V, de 130x70x50 mm, com carcaça de ABS, leds que indicam o estado de funcionamento, sinal óptico intermitente em caso de alarme, relé com contatos livres de tensão, com possibilidade de ligar até 3 sondas de detecção de fugas de água, com elementos de fixação. (material) | 1.000 | 298.01 | 298.01 |
| mo006 | h | Instalador de redes e equipamentos de detecção e segurança. (mão de obra) | 0.209 | 40.91 | 8.55 |
| mo105 | h | Ajudante de instalador de redes e equipamentos de detecção e segurança. (mão de obra) | 0.209 | 30.78 | 6.43 |
| % | % | Custos diretos complementares | 2 % | 312.99 | 6.26 |
|  |  | Custos diretos |  |  | 319.25 |
