# Bateria

- Propriedade do ficheiro: CYPE INGENIEROS, S.A.
- Formato: FIEBDC-3/2002
- Âmbito geográfico: Brasil
- Moeda: BRL
- Custos indiretos: 3.00 %
- Despesas gerais: 13.00 %
- Lucro: 6.00 %
- IVA: 17.00 %

## I Instalações

### ID Segurança

#### IDN Baterias

**IDN010** Un Bateria.
Bateria recarregável de chumbo-ácido de 12 V e 2,2 Ah, de 178x60x35 mm.
Inclui: Colocação da bateria. Ligação e verificação do seu correto funcionamento.
Critério de medição de projeto: Número de unidades previstas, segundo documentação gráfica de Projeto.
Critério de quantitativos de obra: Medir-se-á o número de unidades realmente executadas segundo especificações de Projeto.

| Código | Un | Descrição | Rendimento | Preço | Importância |
|---|---|---|---|---|---|
| mt41ing120a | Un | Bateria recarregável de chumbo-ácido de 12 V e 2,2 Ah, de 178x60x35 mm. (material) | 1.000 | 110.43 | 110.43 |
| mo006 | h | Instalador de redes e equipamentos de detecção e segurança. (mão de obra) | 0.021 | 40.91 | 0.86 |
| mo105 | h | Ajudante de instalador de redes e equipamentos de detecção e segurança. (mão de obra) | 0.021 | 30.78 | 0.65 |
| % | % | Custos diretos complementares | 2 % | 111.94 | 2.24 |
|  |  | Custos diretos |  |  | 114.18 |
