# Suporte para módulo solar fotovoltaico

- Propriedade do ficheiro: CYPE INGENIEROS, S.A.
- Formato: FIEBDC-3/2002
- Âmbito geográfico: Brasil
- Moeda: BRL
- Custos indiretos: 3.00 %
- Despesas gerais: 13.00 %
- Lucro: 6.00 %
- IVA: 17.00 %

## I Instalações

### IE Elétricas

#### IEF Solar fotovoltaica

**IEF004** Un Suporte para módulo solar fotovoltaico.
Suporte para módulo solar fotovoltaico, de concreto, de 682x507x195 mm, com possibilidade de ajustar o ângulo de inclinação entre 10° e 40°.
Inclui: Marcação. Colocação.
Critério de medição de projeto: Número de unidades previstas, segundo documentação gráfica de Projeto.
Critério de quantitativos de obra: Medir-se-á o número de unidades realmente executadas segundo especificações de Projeto.

| Código | Un | Descrição | Rendimento | Preço | Importância |
|---|---|---|---|---|---|
| mt35sol009 | Un | Suporte para módulo solar fotovoltaico, de concreto, de 682x507x195 mm, com possibilidade de ajustar o ângulo de inclinação entre 10° e 40°. (material) | 1.000 | 313.42 | 313.42 |
| mo003 | h | Eletricista. (mão de obra) | 0.052 | 40.91 | 2.13 |
| mo102 | h | Ajudante de eletricista. (mão de obra) | 0.052 | 30.78 | 1.60 |
| % | % | Custos diretos complementares | 2 % | 317.15 | 6.34 |
|  |  | Custos diretos |  |  | 323.49 |
