# Pente anti-pássaros para proteção dos módulos solares fotovoltaicos

- Propriedade do ficheiro: CYPE INGENIEROS, S.A.
- Formato: FIEBDC-3/2002
- Âmbito geográfico: Brasil
- Moeda: BRL
- Custos indiretos: 3.00 %
- Despesas gerais: 13.00 %
- Lucro: 6.00 %
- IVA: 17.00 %

## I Instalações

### IE Elétricas

#### IEF Solar fotovoltaica

**IEF008** m Pente anti-pássaros para proteção dos módulos solares fotovoltaicos.
Pente anti-pássaros, de polietileno de alta densidade (PEAD/HDPE), de 125 mm de altura, cor preto, com alta resistência a agentes atmosféricos e aos raios UV, para proteção dos módulos solares fotovoltaicos. Inclusive elementos de fixação.
Inclui: Colocação e fixação.
Critério de medição de projeto: Comprimento medido segundo documentação gráfica de Projeto.
Critério de quantitativos de obra: Medir-se-á o comprimento realmente executado segundo especificações de Projeto.

| Código | Un | Descrição | Rendimento | Preço | Importância |
|---|---|---|---|---|---|
| mt41avm010a | m | Pente anti-pássaros, de polietileno de alta densidade (PEAD/HDPE), de 125 mm de altura, cor preto, com alta resistência a agentes atmosféricos e aos raios UV, fornecido em barras de 0,5 m de comprimento, para proteção dos módulos solares fotovoltaicos, com elementos de fixação. (material) | 1.100 | 53.26 | 58.59 |
| mo003 | h | Eletricista. (mão de obra) | 0.084 | 40.91 | 3.44 |
| % | % | Custos diretos complementares | 2 % | 62.03 | 1.24 |
|  |  | Custos diretos |  |  | 63.27 |
