# Sensor de presença, embutido, anti-vandalismo

- Propriedade do ficheiro: CYPE INGENIEROS, S.A.
- Formato: FIEBDC-3/2002
- Âmbito geográfico: Brasil
- Moeda: BRL
- Custos indiretos: 3.00 %
- Despesas gerais: 13.00 %
- Lucro: 6.00 %
- IVA: 17.00 %

## I Instalações

### IE Elétricas

#### IEM Mecanismos

**IEM122** Un Sensor de presença, embutido, anti-vandalismo.
Sensor de presença, anti-vandalismo, com grau de proteção IP44, gama média formado por mecanismo de comutação para automatização do sistema de iluminação e sensor de presença, anti-vandalismo, de material termoplástico cor branca acabamento brilhante, com grau de proteção IP40. Instalação embutida.
Critérios considerados na determinação do preço da unidade de obra: O preço não inclui a caixa para mecanismo embutido nem o espelho.
Inclui: Montagem, ligação e verificação do seu correto funcionamento.
Critério de medição de projeto: Número de unidades previstas, segundo documentação gráfica de Projeto.
Critério de quantitativos de obra: Medir-se-á o número de unidades realmente executadas segundo especificações de Projeto.

| Código | Un | Descrição | Rendimento | Preço | Importância |
|---|---|---|---|---|---|
| mt34gir090a | Un | Mecanismo de comutação para automatização do sistema de iluminação, tensão de alimentação 230 V, para embutir. (material) | 1.000 | 564.42 | 564.42 |
| mt34gir891b | Un | Sensor de presença, anti-vandalismo, de material termoplástico cor branca acabamento brilhante, com grau de proteção IP40, regulável em sensibilidade lumínica, ângulo de detecção de 180° com alcance frontal de 32 m e lateral de 19 m, e altura máxima de instalação 1,1 m, com resistência aos raios UV e à intempérie. (material) | 1.000 | 554.81 | 554.81 |
| mo003 | h | Eletricista. (mão de obra) | 0.157 | 40.91 | 6.42 |
| % | % | Custos diretos complementares | 2 % | 1125.65 | 22.51 |
|  |  | Custos diretos |  |  | 1148.16 |
