# Termostato de ambiente, embutido, anti-vandalismo

- Propriedade do ficheiro: CYPE INGENIEROS, S.A.
- Formato: FIEBDC-3/2002
- Âmbito geográfico: Brasil
- Moeda: BRL
- Custos indiretos: 3.00 %
- Despesas gerais: 13.00 %
- Lucro: 6.00 %
- IVA: 17.00 %

## I Instalações

### IE Elétricas

#### IEM Mecanismos

**IEM142** Un Termostato de ambiente, embutido, anti-vandalismo.
Termostato de ambiente, anti-vandalismo, com grau de proteção IP44, gama média formado por termostato de ambiente de material termoplástico cor branca acabamento brilhante com display digital, e espelho adaptador com tampa abatível transparente de material termoplástico cor branca acabamento brilhante, com grau de proteção IP40. Instalação embutida.
Critérios considerados na determinação do preço da unidade de obra: O preço não inclui a caixa para mecanismo embutido nem o espelho.
Inclui: Montagem, ligação e verificação do seu correto funcionamento.
Critério de medição de projeto: Número de unidades previstas, segundo documentação gráfica de Projeto.
Critério de quantitativos de obra: Medir-se-á o número de unidades realmente executadas segundo especificações de Projeto.

| Código | Un | Descrição | Rendimento | Preço | Importância |
|---|---|---|---|---|---|
| mt42gir092ab | Un | Termostato de ambiente de material termoplástico cor branca acabamento brilhante com display digital, com relógio programador com modificação automática de horário verão/inverno, programador horário até 32 pontos de comutação e 3 modos de funcionamento (poupança de energia, Party e férias), tensão de alimentação 230 V, para embutir. (material) | 1.000 | 1429.84 | 1429.84 |
| mt42gir893b | Un | Espelho adaptador com tampa abatível transparente de material termoplástico cor branca acabamento brilhante, com grau de proteção IP40, com resistência aos raios UV e à intempérie. (material) | 1.000 | 129.87 | 129.87 |
| mo003 | h | Eletricista. (mão de obra) | 0.199 | 40.91 | 8.14 |
| % | % | Custos diretos complementares | 2 % | 1567.85 | 31.36 |
|  |  | Custos diretos |  |  | 1599.21 |
