# Campainha embutida

- Propriedade do ficheiro: CYPE INGENIEROS, S.A.
- Formato: FIEBDC-3/2002
- Âmbito geográfico: Brasil
- Moeda: BRL
- Custos indiretos: 3.00 %
- Despesas gerais: 13.00 %
- Lucro: 6.00 %
- IVA: 17.00 %

## I Instalações

### IE Elétricas

#### IEM Mecanismos

**IEM090** Un Campainha embutida.
Campainha, gama básica, tensão de alimentação 230 V, com tampa com grelha, de cor branca e espelho para um elemento, de cor branca. Instalação embutida.
Critérios considerados na determinação do preço da unidade de obra: O preço não inclui a caixa para mecanismo embutido.
Inclui: Montagem, ligação e verificação do seu correto funcionamento.
Critério de medição de projeto: Número de unidades previstas, segundo documentação gráfica de Projeto.
Critério de quantitativos de obra: Medir-se-á o número de unidades realmente executadas segundo especificações de Projeto.

| Código | Un | Descrição | Rendimento | Preço | Importância |
|---|---|---|---|---|---|
| mt33gbg840a | Un | Campainha para embutir, gama básica, tensão nominal 230 V. (material) | 1.000 | 125.64 | 125.64 |
| mt33gbg845a | Un | Tampa com grelha para campainha, gama básica, de cor branca. (material) | 1.000 | 13.31 | 13.31 |
| mt33gbg950a | Un | Espelho para um elemento, gama básica, de cor branca. (material) | 1.000 | 13.00 | 13.00 |
| mo003 | h | Eletricista. (mão de obra) | 0.199 | 40.91 | 8.14 |
| % | % | Custos diretos complementares | 2 % | 160.09 | 3.20 |
|  |  | Custos diretos |  |  | 163.29 |
