# Regulador eletrônico de tensão, embutido

- Propriedade do ficheiro: CYPE INGENIEROS, S.A.
- Formato: FIEBDC-3/2002
- Âmbito geográfico: Brasil
- Moeda: BRL
- Custos indiretos: 3.00 %
- Despesas gerais: 13.00 %
- Lucro: 6.00 %
- IVA: 17.00 %

## I Instalações

### IE Elétricas

#### IEM Mecanismos

**IEM100** Un Regulador eletrônico de tensão, embutido.
Regulador eletrônico de tensão com comando rotativo, gama básica, com tampa e botão, de cor branca e espelho para um elemento, de cor branca. Instalação embutida.
Critérios considerados na determinação do preço da unidade de obra: O preço não inclui a caixa para mecanismo embutido.
Inclui: Montagem, ligação e verificação do seu correto funcionamento.
Critério de medição de projeto: Número de unidades previstas, segundo documentação gráfica de Projeto.
Critério de quantitativos de obra: Medir-se-á o número de unidades realmente executadas segundo especificações de Projeto.

| Código | Un | Descrição | Rendimento | Preço | Importância |
|---|---|---|---|---|---|
| mt33gbg250a | Un | Regulador eletrônico de tensão com comando rotativo, para embutir, gama básica, de 230 V de tensão de alimentação, para lâmpadas LED, de 2 a 400 W de potência total instalada, lâmpadas incandescentes ou halógenas, de 40 a 500 W de potência total instalada, lâmpadas halógenas de baixa voltagem com transformador electromagnético, de 40 a 500 VA de potência total instalada e lâmpadas halógenas de baixa voltagem com transformador eletrônico de 40 a 300 VA de potência total instalada, com fusível de proteção de 2,5 A de intensidade nominal, segundo EN 60669. (material) | 1.000 | 743.88 | 743.88 |
| mt33gbg255a | Un | Tampa e botão, para regulador eletrônico de tensão com comando rotativo, gama básica, de cor branca. (material) | 1.000 | 25.66 | 25.66 |
| mt33gbg950a | Un | Espelho para um elemento, gama básica, de cor branca. (material) | 1.000 | 14.46 | 14.46 |
| mo003 | h | Eletricista. (mão de obra) | 0.199 | 42.82 | 8.52 |
| % | % | Custos diretos complementares | 2 % | 792.52 | 15.85 |
|  |  | Custos diretos |  |  | 808.37 |
