# Poste de concreto

- Propriedade do ficheiro: CYPE INGENIEROS, S.A.
- Formato: FIEBDC-3/2002
- Âmbito geográfico: Brasil
- Moeda: BRL
- Custos indiretos: 3.00 %
- Despesas gerais: 13.00 %
- Lucro: 6.00 %
- IVA: 17.00 %

## I Instalações

### IE Elétricas

#### IEU Ponto de entrega

**IEU010** Un Poste de concreto.
Poste de concreto armado de seção em duplo "T", de 10 m de altura e 300 daN de esforço nominal, engastado no terreno. Incluindo escavação com meios mecânicos, transporte e descarga. Totalmente montado.
Inclui: Marcação. Transporte e descarga. Escavação. Eliminação das terras soltas do fundo da escavação. Levantamento do poste. Colocação e aprumo. Enchimento e compactação da cava com terra da própria escavação. Eliminação de restos, limpeza final e remoção de entulho. Carga de entulho em caminhão ou caçamba.
Critério de medição de projeto: Número de unidades previstas, segundo documentação gráfica de Projeto.
Critério de quantitativos de obra: Medir-se-á o número de unidades realmente executadas segundo especificações de Projeto.

| Código | Un | Descrição | Rendimento | Preço | Importância |
|---|---|---|---|---|---|
| mt35pya510Bg | Un | Poste de concreto armado de seção em duplo "T", de 10 m de altura e 300 daN de esforço nominal, segundo ABNT NBR 8451. (material) | 1.000 | 1262.25 | 1262.25 |
| mq01exn010i | h | Miniretroescavadeira sobre pneus, de 37,5 kW. (equipamento) | 0.380 | 188.26 | 71.54 |
| mq04cag010a | h | Caminhão com grua de carga máxima 6 t. (equipamento) | 0.950 | 203.71 | 193.52 |
| mo020 | h | Pedreiro. (mão de obra) | 2.299 | 32.24 | 74.12 |
| mo077 | h | Ajudante de pedreiro. (mão de obra) | 2.299 | 30.23 | 69.50 |
| % | % | Custos diretos complementares | 2 % | 1670.93 | 33.42 |
|  |  | Custos diretos |  |  | 1704.35 |
