# Interruptor diferencial modular

- Propriedade do ficheiro: CYPE INGENIEROS, S.A.
- Formato: FIEBDC-3/2002
- Âmbito geográfico: Brasil
- Moeda: BRL
- Custos indiretos: 3.00 %
- Despesas gerais: 13.00 %
- Lucro: 6.00 %
- IVA: 17.00 %

## I Instalações

### IE Elétricas

#### IEX Aparelhagem

**IEX060** Un Interruptor diferencial modular.
Interruptor diferencial instantâneo, de 2 módulos, bipolar (2P), intensidade nominal 25 A, sensibilidade 300 mA, poder de corte 6 kA, classe A, de 36x80x77,8 mm, grau de proteção IP20, montagem sobre canaleta DIN (35 mm) e encaixe por clique na canaleta. Totalmente montado, ligado e testado.
Inclui: Montagem e ligação do elemento.
Critério de medição de projeto: Número de unidades previstas, segundo documentação gráfica de Projeto.
Critério de quantitativos de obra: Medir-se-á o número de unidades realmente executadas segundo especificações de Projeto.

| Código | Un | Descrição | Rendimento | Preço | Importância |
|---|---|---|---|---|---|
| mt35amc100pk | Un | Interruptor diferencial instantâneo, de 2 módulos, bipolar (2P), intensidade nominal 25 A, sensibilidade 300 mA, poder de corte 6 kA, classe A, de 36x80x77,8 mm, grau de proteção IP20, montagem sobre canaleta DIN (35 mm) e encaixe por clique na canaleta. (material) | 1.000 | 1470.51 | 1470.51 |
| mo003 | h | Eletricista. (mão de obra) | 0.261 | 42.82 | 11.18 |
| % | % | Custos diretos complementares | 2 % | 1481.69 | 29.63 |
|  |  | Custos diretos |  |  | 1511.32 |
