# Tubulação para ramal de introdução de água potável, enterrada

- Propriedade do ficheiro: CYPE INGENIEROS, S.A.
- Formato: FIEBDC-3/2002
- Âmbito geográfico: Brasil
- Moeda: BRL
- Custos indiretos: 3.00 %
- Despesas gerais: 13.00 %
- Lucro: 6.00 %
- IVA: 17.00 %

## I Instalações

### IF Abastecimento de água

#### IFB Tubos de alimentação

**IFB006** m Tubulação para ramal de introdução de água potável, enterrada.
Tubulação para ramal de introdução de água potável, enterrada, formada por tubo de aço galvanizado estirado sem solda, série M, de 1 1/4" DN 32 mm de diâmetro e 3,2 mm de espessura, colocado sobre leito de areia de 10 cm de espessura, no fundo da vala previamente escavada, devidamente compactada e nivelada através de equipamento manual com compactador (tipo sapo) de condução manual, enchimento lateral compactando até metade do diâmetro do tubo e posterior enchimento com a mesma areia até 10 cm por cima da geratriz superior do tubo. Inclusive proteção da tubulação metálica com fita anticorrosiva, acessórios e peças especiais.
Critérios considerados na determinação do preço da unidade de obra: O preço não inclui a escavação nem o enchimento do tardoz.
Inclui: Marcação. Eliminação das terras soltas do fundo da escavação. Descarga da areia no fundo da vala. Colocação da fita anticorrosiva na tubulação. Colocação da tubulação. Execução do enchimento envolvente.
Critério de medição de projeto: Comprimento medido segundo documentação gráfica de Projeto.
Critério de quantitativos de obra: Medir-se-á o comprimento realmente executado segundo especificações de Projeto.

| Código | Un | Descrição | Rendimento | Preço | Importância |
|---|---|---|---|---|---|
| mt01ara010a | m³ | Areia com granulometria de 0 a 5 mm de diâmetro, limpa. (material) | 0.092 | 40.62 | 3.74 |
| mt08tag015eg | m | Tubo de aço galvanizado estirado sem solda, série M, de 1 1/4" DN 32 mm de diâmetro e 3,2 mm de espessura, com o preço incrementado em 30% relativamente a acessórios e peças especiais. (material) | 1.000 | 55.23 | 55.23 |
| mt08tap010a | m | Fita anticorrosiva, de 5 cm de largura, para proteção de materiais metálicos enterrados, segundo DIN 30672. (material) | 4.010 | 1.93 | 7.74 |
| op00ros010 |  | Roscadora de tubos. | 1.000 | 0.00 | 0.00 |
| mo020 | h | Pedreiro. (mão de obra) | 0.075 | 33.34 | 2.50 |
| mo113 | h | Auxiliar de serviços gerais. (mão de obra) | 0.075 | 28.94 | 2.17 |
| mo008 | h | Encanador. (mão de obra) | 0.251 | 42.82 | 10.75 |
| mo107 | h | Ajudante de encanador. (mão de obra) | 0.251 | 32.08 | 8.05 |
| % | % | Custos diretos complementares | 2 % | 90.18 | 1.80 |
|  |  | Custos diretos |  |  | 91.98 |
