# Tubulação para coluna montante

- Propriedade do ficheiro: CYPE INGENIEROS, S.A.
- Formato: FIEBDC-3/2002
- Âmbito geográfico: Brasil
- Moeda: BRL
- Custos indiretos: 3.00 %
- Despesas gerais: 13.00 %
- Lucro: 6.00 %
- IVA: 17.00 %

## I Instalações

### IF Abastecimento de água

#### IFM Ramais de distribuição

**IFM020** m Tubulação para coluna montante.
Tubulação para coluna montante de abastecimento de água, colocada superficialmente e fixada ao paramento, desde o ramal de introdução até ao último piso do edifício, formada por tubo de aço galvanizado estirado sem solda, série M, de 3/4" DN 20 mm de diâmetro e 2,6 mm de espessura. Inclusive material auxiliar para montagem e fixação, acessórios e peças especiais.
Inclui: Marcação. Colocação e fixação de tubos, acessórios e peças especiais.
Critério de medição de projeto: Comprimento medido segundo documentação gráfica de Projeto.
Critério de quantitativos de obra: Medir-se-á o comprimento realmente executado segundo especificações de Projeto.

| Código | Un | Descrição | Rendimento | Preço | Importância |
|---|---|---|---|---|---|
| mt08tag400c | Un | Material auxiliar para montagem e fixação das tubulações de aço galvanizado, de 3/4" DN 20 mm. (material) | 1.000 | 1.20 | 1.20 |
| mt08tag015cd | m | Tubo de aço galvanizado estirado sem solda, série M, de 3/4" DN 20 mm de diâmetro e 2,6 mm de espessura, com o preço incrementado em 15% relativamente a acessórios e peças especiais. (material) | 1.000 | 27.57 | 27.57 |
| op00ato010 |  | Parafusadeira. | 1.000 | 0.00 | 0.00 |
| op00mar010 |  | Martelo. | 1.000 | 0.00 | 0.00 |
| op00tal010 |  | Furadeira. | 1.000 | 0.00 | 0.00 |
| op00ros010 |  | Roscadora de tubos. | 1.000 | 0.00 | 0.00 |
| mo008 | h | Encanador. (mão de obra) | 0.230 | 40.91 | 9.41 |
| mo107 | h | Ajudante de encanador. (mão de obra) | 0.230 | 30.78 | 7.08 |
| % | % | Custos diretos complementares | 2 % | 45.26 | 0.91 |
|  |  | Custos diretos |  |  | 46.17 |
