# Torneira

- Propriedade do ficheiro: CYPE INGENIEROS, S.A.
- Formato: FIEBDC-3/2002
- Âmbito geográfico: Brasil
- Moeda: BRL
- Custos indiretos: 3.00 %
- Despesas gerais: 13.00 %
- Lucro: 6.00 %
- IVA: 17.00 %

## I Instalações

### IF Abastecimento de água

#### IFW Elementos

**IFW030** Un Torneira.
Torneira para máquina de lavar roupa ou loiça, de latão cromado, de 1/2" de diâmetro.
Inclui: Marcação. Colocação. Ligação e verificação do seu correto funcionamento.
Critério de medição de projeto: Número de unidades previstas, segundo documentação gráfica de Projeto.
Critério de quantitativos de obra: Medir-se-á o número de unidades realmente executadas segundo especificações de Projeto.

| Código | Un | Descrição | Rendimento | Preço | Importância |
|---|---|---|---|---|---|
| mt37sgl030a | Un | Torneira para máquina de lavar roupa ou loiça, de latão cromado, de 1/2" de diâmetro. (material) | 1.000 | 40.45 | 40.45 |
| mt37www010 | Un | Material auxiliar para instalações de abastecimento de água. (material) | 1.000 | 4.18 | 4.18 |
| mo008 | h | Encanador. (mão de obra) | 0.105 | 40.91 | 4.30 |
| mo107 | h | Ajudante de encanador. (mão de obra) | 0.105 | 30.78 | 3.23 |
| % | % | Custos diretos complementares | 2 % | 52.16 | 1.04 |
|  |  | Custos diretos |  |  | 53.20 |
