# Bateria de garrafas de gases liquefeitos de petróleo (GLP)

- Propriedade do ficheiro: CYPE INGENIEROS, S.A.
- Formato: FIEBDC-3/2002
- Âmbito geográfico: Brasil
- Moeda: BRL
- Custos indiretos: 3.00 %
- Despesas gerais: 13.00 %
- Lucro: 6.00 %
- IVA: 17.00 %

## I Instalações

### IG Gases combustíveis

#### IGD Reservatórios

**IGD100** Un Bateria de garrafas de gases liquefeitos de petróleo (GLP).
Bateria para 6 garrafas (3 de serviço e 3 de reserva), de 35 kg de capacidade unitária de gases liquefeitos de petróleo (GLP), com mangueira de ligação, válvulas antirretorno, coletor, inversor automático, limitador de pressão e válvula porta-manômetro. Inclusive acessórios de ligação e elementos de fixação.
Critérios considerados na determinação do preço da unidade de obra: O preço não inclui as garrafas de gases liquefeitos de petróleo (GLP).
Inclui: Marcação. Montagem, ligação e verificação do seu correto funcionamento.
Critério de medição de projeto: Número de unidades previstas, segundo documentação gráfica de Projeto.
Critério de quantitativos de obra: Medir-se-á o número de unidades realmente executadas segundo especificações de Projeto.

| Código | Un | Descrição | Rendimento | Preço | Importância |
|---|---|---|---|---|---|
| mt43bbg030a | Un | Lira de 420 mm de comprimento, para gases liquefeitos de petróleo (GLP). (material) | 6.000 | 18.71 | 112.26 |
| mt43bbg040 | Un | Válvula antirretorno de rosca métrica fêmea-macho de 20 mm de diâmetro e 150 mm de comprimento, com junta. (material) | 6.000 | 7.05 | 42.30 |
| mt43bbg010c | Un | Coletor metálico, para 6 garrafas de gases liquefeitos de petróleo (GLP) (3 de serviço e 3 de reserva), colocadas em linha. (material) | 1.000 | 220.46 | 220.46 |
| mt43bbg020 | Un | Inversor automático, de 10 kg/h de vazão nominal, 1,5 bar de pressão de saída em serviço e 0,8 bar de pressão de saída em reserva, para troca de garrafas sem interrupção do fornecimento de gás. (material) | 1.000 | 176.53 | 176.53 |
| mt43bbg050 | Un | Limitador de pressão, de 10 kg/h de vazão nominal e 1,75 bar de pressão de saída. (material) | 1.000 | 76.40 | 76.40 |
| mt43bbg080 | Un | Válvula porta-manômetro de rosca cilíndrica GAS fêmea-macho de 1/4" de diâmetro, PN=25 bar, com tampão. (material) | 1.000 | 52.94 | 52.94 |
| mo010 | h | Instalador de gás. (mão de obra) | 3.135 | 40.91 | 128.25 |
| mo109 | h | Ajudante de instalador de gás. (mão de obra) | 3.135 | 30.78 | 96.50 |
| % | % | Custos diretos complementares | 2 % | 905.64 | 18.11 |
|  |  | Custos diretos |  |  | 923.75 |
