# Tubulação de polietileno (PE)

- Propriedade do ficheiro: CYPE INGENIEROS, S.A.
- Formato: FIEBDC-3/2002
- Âmbito geográfico: Brasil
- Moeda: BRL
- Custos indiretos: 3.00 %
- Despesas gerais: 13.00 %
- Lucro: 6.00 %
- IVA: 17.00 %

## I Instalações

### IH Tubulações para fluidos

#### IHE Tubulações de polietileno

**IHE010** m Tubulação de polietileno (PE).
Tubulação formada por tubo de polietileno PE 100, de cor preto com bandas de cor azul, de 32 mm de diâmetro exterior e 2 mm de espessura, SDR17, PN=10 atm. Instalação enterrada. Inclusive acessórios e peças especiais.
Critérios considerados na determinação do preço da unidade de obra: O preço não inclui a escavação nem o enchimento da vala.
Inclui: Marcação. Colocação de tubos, acessórios e peças especiais.
Critério de medição de projeto: Comprimento medido segundo documentação gráfica de Projeto.
Critério de quantitativos de obra: Medir-se-á o comprimento realmente executado segundo especificações de Projeto.

| Código | Un | Descrição | Rendimento | Preço | Importância |
|---|---|---|---|---|---|
| mt37tpa020bcg | m | Tubo de polietileno PE 100, de cor preto com bandas de cor azul, de 32 mm de diâmetro exterior e 2 mm de espessura, SDR17, PN=10 atm, com o preço incrementado em 30% relativamente a acessórios e peças especiais. (material) | 1.000 | 4.58 | 4.58 |
| mo008 | h | Encanador. (mão de obra) | 0.063 | 40.91 | 2.58 |
| mo107 | h | Ajudante de encanador. (mão de obra) | 0.063 | 30.78 | 1.94 |
| % | % | Custos diretos complementares | 2 % | 9.10 | 0.18 |
|  |  | Custos diretos |  |  | 9.28 |
