# Tubulação multicamada

- Propriedade do ficheiro: CYPE INGENIEROS, S.A.
- Formato: FIEBDC-3/2002
- Âmbito geográfico: Brasil
- Moeda: BRL
- Custos indiretos: 3.00 %
- Despesas gerais: 13.00 %
- Lucro: 6.00 %
- IVA: 17.00 %

## I Instalações

### IH Tubulações para fluidos

#### IHU Tubulações multicamada, pré-isoladas.

**IHU530** m Tubulação multicamada, livre de halogéneos, de polipropileno copolímero random resistente à temperatura/polipropileno copolímero random resistente à temperatura com fibra de vidro/polipropileno copolímero random resistente à temperatura (PP-RCT/PP-RCT com fibra de vidro/PP-RCT), pré-isolada termicamente.
Tubulação pré-isolada termicamente formada por tubo multicamada, pré-isolado, livre de halogéneos, formado por tubo multicamada de polipropileno copolímero random resistente à temperatura com um bom comportamento a pressões elevadas/polipropileno copolímero random resistente à temperatura com um bom comportamento a pressões elevadas com fibra de vidro/polipropileno copolímero random resistente à temperatura com um bom comportamento a pressões elevadas (PP-RCT RP/PP-RCT RP com fibra de vidro/PP-RCT RP), com barreira de oxigênio, livre de halogéneos, série 3,2, SDR7,4, de 20 mm de diâmetro exterior e 2,8 mm de espessura, com camada exterior resistente aos raios UV, de cor cinza RAL 9006 com bandas de cor branca RAL 9003 e camada interior resistente aos processos de desinfecção com proteção contra as incrustações e tratamento anti-microbiano de cor branca RAL 9003, pré-isolado termicamente com espuma de poliuretano condutibilidade térmica 0,02 W/(mK) e protegido mecanicamente com tubo de polietileno resistente aos raios UV, de 50 mm de diâmetro exterior de cor preto, fornecido em barras de 4 m de comprimento. Instalação em superfície. Inclusive material auxiliar para montagem e fixação, acessórios de união e kits de isolamento.
Inclui: Marcação. Colocação e fixação de tubos, acessórios de união e kits de isolamento.
Critério de medição de projeto: Comprimento medido segundo documentação gráfica de Projeto.
Critério de quantitativos de obra: Medir-se-á o comprimento realmente executado segundo especificações de Projeto.

| Código | Un | Descrição | Rendimento | Preço | Importância |
|---|---|---|---|---|---|
| mt37abn852aa | Un | Material auxiliar para montagem e fixação das tubulações de tubo multicamada, pré-isolado, livre de halogéneos, formado por tubo multicamada de polipropileno copolímero random resistente à temperatura com um bom comportamento a pressões elevadas/polipropileno copolímero random resistente à temperatura com um bom comportamento a pressões elevadas com fibra de vidro/polipropileno copolímero random resistente à temperatura com um bom comportamento a pressões elevadas (PP-RCT RP/PP-RCT RP com fibra de vidro/PP-RCT RP), com barreira de oxigênio, livre de halogéneos, série 3,2, SDR7,4, de 20 mm de diâmetro exterior, pré-isolado termicamente com espuma de poliuretano e protegido mecanicamente com tubo de polietileno resistente aos raios UV, de 50 mm de diâmetro exterior. (material) | 1.000 | 2.16 | 2.16 |
| mt37abn850aaa | m | Tubo multicamada, pré-isolado, livre de halogéneos, formado por tubo multicamada de polipropileno copolímero random resistente à temperatura com um bom comportamento a pressões elevadas/polipropileno copolímero random resistente à temperatura com um bom comportamento a pressões elevadas com fibra de vidro/polipropileno copolímero random resistente à temperatura com um bom comportamento a pressões elevadas (PP-RCT RP/PP-RCT RP com fibra de vidro/PP-RCT RP), com barreira de oxigênio, livre de halogéneos, série 3,2, SDR7,4, de 20 mm de diâmetro exterior e 2,8 mm de espessura, com camada exterior resistente aos raios UV, de cor cinza RAL 9006 com bandas de cor branca RAL 9003 e camada interior resistente aos processos de desinfecção com proteção contra as incrustações e tratamento anti-microbiano de cor branca RAL 9003, pré-isolado termicamente com espuma de poliuretano condutibilidade térmica 0,02 W/(mK) e protegido mecanicamente com tubo de polietileno resistente aos raios UV, de 50 mm de diâmetro exterior de cor preto, fornecido em barras de 4 m de comprimento, segundo ISO 21003-2 e ISO 15874-2. (material) | 1.000 | 43.21 | 43.21 |
| mt37abn851aa | Un | Acessórios de união e kits de isolamento para tubo multicamada, pré-isolado, livre de halogéneos, formado por tubo multicamada de polipropileno copolímero random resistente à temperatura com um bom comportamento a pressões elevadas/polipropileno copolímero random resistente à temperatura com um bom comportamento a pressões elevadas com fibra de vidro/polipropileno copolímero random resistente à temperatura com um bom comportamento a pressões elevadas (PP-RCT RP/PP-RCT RP com fibra de vidro/PP-RCT RP), com barreira de oxigênio, livre de halogéneos, série 3,2, SDR7,4, de 20 mm de diâmetro exterior, pré-isolado termicamente com espuma de poliuretano e protegido mecanicamente com tubo de polietileno resistente aos raios UV, de 50 mm de diâmetro exterior. (material) | 0.100 | 43.21 | 4.32 |
| op00ato010 |  | Parafusadeira. | 1.000 | 0.00 | 0.00 |
| op00mar010 |  | Martelo. | 1.000 | 0.00 | 0.00 |
| op00tal010 |  | Furadeira. | 1.000 | 0.00 | 0.00 |
| mo008 | h | Encanador. (mão de obra) | 0.018 | 42.82 | 0.77 |
| mo107 | h | Ajudante de encanador. (mão de obra) | 0.018 | 32.08 | 0.58 |
| % | % | Custos diretos complementares | 2 % | 51.04 | 1.02 |
|  |  | Custos diretos |  |  | 52.06 |
