# Aplique circular com lâmpada LED

- Propriedade do ficheiro: CYPE INGENIEROS, S.A.
- Formato: FIEBDC-3/2002
- Âmbito geográfico: Brasil
- Moeda: BRL
- Custos indiretos: 3.00 %
- Despesas gerais: 13.00 %
- Lucro: 6.00 %
- IVA: 17.00 %

## I Instalações

### II Iluminação

#### III Interior

**III161** Un Aplique circular com lâmpada LED.
Aplique, de 250 mm de diâmetro e 49 mm de altura, de 15 W, alimentação a 220/240 V e 50-60 Hz, com lâmpada LED não substituível, temperatura de cor 4000 K, com corpo de plástico cor branca, feixe de luz extensivo 120° e difusor de policarbonato opalino, índice unificado de encandeamento menor que 19, índice de reprodução cromática maior de 80, fluxo luminoso 1050 lúmens, grau de proteção IP44, com detector de movimento. Instalação em superfície.
Inclui: Marcação. Montagem, ligação e verificação do seu correto funcionamento.
Critério de medição de projeto: Número de unidades previstas, segundo documentação gráfica de Projeto.
Critério de quantitativos de obra: Medir-se-á o número de unidades realmente executadas segundo especificações de Projeto.

| Código | Un | Descrição | Rendimento | Preço | Importância |
|---|---|---|---|---|---|
| mt34alg020a | Un | Aplique, de 250 mm de diâmetro e 49 mm de altura, de 15 W, alimentação a 220/240 V e 50-60 Hz, com lâmpada LED não substituível, temperatura de cor 4000 K, com corpo de plástico cor branca, feixe de luz extensivo 120° e difusor de policarbonato opalino, índice unificado de encandeamento menor que 19, índice de reprodução cromática maior de 80, fluxo luminoso 1050 lúmens, grau de proteção IP44, com detector de movimento. (material) | 1.000 | 280.37 | 280.37 |
| mo003 | h | Eletricista. (mão de obra) | 0.157 | 40.91 | 6.42 |
| mo102 | h | Ajudante de eletricista. (mão de obra) | 0.157 | 30.78 | 4.83 |
| % | % | Custos diretos complementares | 2 % | 291.62 | 5.83 |
|  |  | Custos diretos |  |  | 297.45 |
