# Plafon para exterior

- Propriedade do ficheiro: CYPE INGENIEROS, S.A.
- Formato: FIEBDC-3/2002
- Âmbito geográfico: Brasil
- Moeda: BRL
- Custos indiretos: 3.00 %
- Despesas gerais: 13.00 %
- Lucro: 6.00 %
- IVA: 17.00 %

## I Instalações

### II Iluminação

#### IIX Exterior

**IIX020** Un Plafon para exterior.
Plafon circular para exterior, de ABS de cor branca, acabamento mate e difusor de policarbonato opalino, grau de proteção IP44, de 250 mm de diâmetro e 78 mm de altura, de 10 W de potência, alimentação a 220/240 V e 50-60 Hz, com lâmpada LED não substituível, temperatura de cor 4000 K, fluxo luminoso 1100 lúmens. Instalação em superfície. Inclusive elementos de fixação Inclui: Marcação. Montagem, ligação e verificação do seu correto funcionamento.
Critério de medição de projeto: Número de unidades previstas, segundo documentação gráfica de Projeto.
Critério de quantitativos de obra: Medir-se-á o número de unidades realmente executadas segundo especificações de Projeto.

| Código | Un | Descrição | Rendimento | Preço | Importância |
|---|---|---|---|---|---|
| mt34est150c | Un | Plafon circular para exterior, de ABS de cor branca, acabamento mate e difusor de policarbonato opalino, grau de proteção IP44, de 250 mm de diâmetro e 78 mm de altura, de 10 W de potência, alimentação a 220/240 V e 50-60 Hz, com lâmpada LED não substituível, temperatura de cor 4000 K, fluxo luminoso 1100 lúmens, com elementos de fixação. (material) | 1.000 | 97.94 | 97.94 |
| mo003 | h | Eletricista. (mão de obra) | 0.261 | 40.91 | 10.68 |
| mo102 | h | Ajudante de eletricista. (mão de obra) | 0.261 | 30.78 | 8.03 |
| % | % | Custos diretos complementares | 2 % | 116.65 | 2.33 |
|  |  | Custos diretos |  |  | 118.98 |
