# Armário de telecomunicações do edifício (ATE)

- Propriedade do ficheiro: CYPE INGENIEROS, S.A.
- Formato: FIEBDC-3/2002
- Âmbito geográfico: Brasil
- Moeda: BRL
- Custos indiretos: 3.00 %
- Despesas gerais: 13.00 %
- Lucro: 6.00 %
- IVA: 17.00 %

## I Instalações

### IL Infra-estrutura de telecomunicações

#### ILP Canalizações principais

**ILP005** Un Armário de telecomunicações do edifício (ATE).
Armário de telecomunicações do edifício (ATE inferior) formado por armário caixilho metálico mural, de 6 unidades de altura, de 600x450x368 mm, acabamento com tinta epóxi, com porta de vidro temperado (para alojamento de repartidor geral de par de cobre, repartidor geral do cabo coaxial de CATV e repartidor geral de fibra óptica), tomadas eléctricas e barramento de terra. Instalação na superfície. Inclusive ventilação superior e fecho com chave.
Inclui: Marcação. Colocação do caixilho. Montagem, ligação e verificação do seu correto funcionamento.
Critério de medição de projeto: Número de unidades previstas, segundo documentação gráfica de Projeto.
Critério de quantitativos de obra: Medir-se-á o número de unidades realmente executadas segundo especificações de Projeto.

| Código | Un | Descrição | Rendimento | Preço | Importância |
|---|---|---|---|---|---|
| mt40ipt040a | Un | Armário caixilho metálico mural, de 6 unidades de altura, de 600x450x368 mm, acabamento com tinta epóxi, com porta de vidro temperado. Inclusive ventilação superior e fecho com chave. (material) | 1.000 | 948.42 | 948.42 |
| mt40dpt010 | Un | Tomada de energia 230 V AC. (material) | 4.000 | 12.73 | 50.92 |
| mt35www020 | Un | Material auxiliar para instalações de aterramento. (material) | 0.500 | 7.70 | 3.85 |
| mo001 | h | Instalador de telecomunicações. (mão de obra) | 0.366 | 40.91 | 14.97 |
| mo056 | h | Ajudante de instalador de telecomunicações. (mão de obra) | 0.366 | 30.78 | 11.27 |
| % | % | Custos diretos complementares | 2 % | 1029.43 | 20.59 |
|  |  | Custos diretos |  |  | 1050.02 |
