# Caixa de rede coletiva

- Propriedade do ficheiro: CYPE INGENIEROS, S.A.
- Formato: FIEBDC-3/2002
- Âmbito geográfico: Brasil
- Moeda: BRL
- Custos indiretos: 3.00 %
- Despesas gerais: 13.00 %
- Lucro: 6.00 %
- IVA: 17.00 %

## I Instalações

### IL Infra-estrutura de telecomunicações

#### ILP Canalizações principais

**ILP025** Un Caixa de rede coletiva.
Caixa de rede coletiva, para passagem e distribuição de instalações de ITED, de ABS, de 274x324x125 mm. Instalação embutida. Inclusive fecho com chave, acessórios, peças especiais e fixações.
Critérios considerados na determinação do preço da unidade de obra: O preço não inclui os trabalhos auxiliares de pedreiro para instalações.
Inclui: Marcação. Colocação e fixação das caixas.
Critério de medição de projeto: Número de unidades previstas, segundo documentação gráfica de Projeto.
Critério de quantitativos de obra: Medir-se-á o número de unidades realmente executadas segundo especificações de Projeto.

| Código | Un | Descrição | Rendimento | Preço | Importância |
|---|---|---|---|---|---|
| mt40ipt010j | Un | Caixa, para passagem e distribuição de instalações de ITED, de ABS, de 274x324x125 mm, com graus de proteção IP54 e IK07 e capacidade nominal de ligação do terminal de terra de 2,5 mm², para embutir. Inclusive fecho com chave, acessórios, peças especiais e fixações. (material) | 1.000 | 142.91 | 142.91 |
| mo056 | h | Ajudante de instalador de telecomunicações. (mão de obra) | 0.418 | 30.78 | 12.87 |
| % | % | Custos diretos complementares | 2 % | 155.78 | 3.12 |
|  |  | Custos diretos |  |  | 158.90 |
