# Sistema domótico aberto KNX

- Propriedade do ficheiro: CYPE INGENIEROS, S.A.
- Formato: FIEBDC-3/2002
- Âmbito geográfico: Brasil
- Moeda: BRL
- Custos indiretos: 3.00 %
- Despesas gerais: 13.00 %
- Lucro: 6.00 %
- IVA: 17.00 %

## I Instalações

### IM Domóticas e inmóticas

#### IMC Sistema KNX

**IMC010** Un Sistema domótico aberto KNX.
Sistema domótico aberto KNX, com mecanismos de material termoplástico cor branca acabamento brilhante, com capacidade para o controle dos seguintes dispositivos de uma habitação: ILUMINAÇÃO: acender e apagar até 8 pontos e regulação até 64 pontos através de protocolo DALI; PERSIANAS: até 8 persianas; ALARMES TÉCNICOS: compostos por um detector de incêndios e um sensor de presença; CLIMATIZAÇÃO POR PISO RADIANTE: até 6 compartimentos com medição de temperatura individual em cada mecanismo. Inclusive caixas para mecanismo, cabos protegidos por tubo protetor de PVC flexível, fonte de alimentação, dispositivo multifuncional com ecrã TFT de 6", possibilidade de ligação a vídeo-porteiro compatível, botão pulsador multifunções e possibilidade de controle remoto através de dispositivo móvel.
Inclui: Montagem, ligação e verificação do seu correto funcionamento.
Critério de medição de projeto: Número de unidades previstas, segundo documentação gráfica de Projeto.
Critério de quantitativos de obra: Medir-se-á o número de unidades realmente executadas segundo especificações de Projeto.

| Código | Un | Descrição | Rendimento | Preço | Importância |
|---|---|---|---|---|---|
| mt33gik030ab | Un | Mecanismo para botão pulsador com protocolo de comunicação KNX, com tecla de material termoplástico cor branca acabamento brilhante, com sensor de temperatura e borne de ligação e derivação KNX, para embutir. (material) | 16.000 | 643.55 | 10296.80 |
| mt33gik040ab | Un | Mecanismo para botão pulsador para gestão de persianas com protocolo de comunicação KNX, com tecla de material termoplástico cor branca acabamento brilhante, com símbolos de seta, com sensor de temperatura e borne de ligação e derivação KNX, para embutir. (material) | 8.000 | 659.68 | 5277.44 |
| mt33gik060a | Un | Mecanismo para ligação a bus com protocolo de comunicação KNX, com borne de ligação e derivação, para embutir. (material) | 2.000 | 395.88 | 791.76 |
| mt33gik050a | Un | Módulo botão pulsador de 3 elementos para controle de 6 funções independentes com protocolo de comunicação KNX, com leds indicadores de estado e sensor de temperatura. (material) | 2.000 | 1139.40 | 2278.80 |
| mt33gik061ab | Un | Tecla de 3 elementos de material termoplástico cor branca acabamento brilhante. (material) | 2.000 | 317.98 | 635.96 |
| mt33gir001aae | Un | Espelho para um elemento de material termoplástico cor branca acabamento brilhante. (material) | 26.000 | 28.40 | 738.40 |
| mt35gir070b | Un | Dispositivo multifuncional de vidro cor branca, com ecrã TFT de 6" com display tátil, conexão e comunicação através de LAN ou WLAN, coluna e microfone. (material) | 1.000 | 7532.27 | 7532.27 |
| mt35gir080a | Un | Fonte de alimentação com filtro de banda, de 640 mA, para dispositivos com protocolo de comunicação KNX, com borne de ligação e derivação KNX, para montagem em canaleta DIN. (material) | 1.000 | 2311.45 | 2311.45 |
| mt35gir090a | Un | Servidor de visualização para terminais móveis (iOS e Android) e módulo lógico com protocolo de comunicação KNX, com 2 conectores fêmea RJ45 e borne de ligação e derivação KNX, para montagem em canaleta DIN. (material) | 1.000 | 6289.89 | 6289.89 |
| mt35gir100a | Un | Módulo actuador de conmutação para controle até 24 dispositivos ou até 12 persianas com protocolo de comunicação KNX, de 16 A de intensidade máxima para alimentação a 230 V, com borne de ligação e derivação KNX, para montagem em canaleta DIN. (material) | 1.000 | 4646.22 | 4646.22 |
| mt35gir110a | Un | Módulo de interface de comunicação com protocolo de comunicação KNX, para dispositivos com regulação DALI, com borne de ligação e derivação KNX, para montagem em canaleta DIN. (material) | 1.000 | 3834.52 | 3834.52 |
| mt35gir120a | Un | Módulo actuador de aquecimento com protocolo de comunicação KNX, até 6 circuitos independentes, com regulador de temperatura ambiente, com borne de ligação e derivação KNX, para montagem em canaleta DIN. (material) | 1.000 | 1657.06 | 1657.06 |
| mt41gir130a | Un | Detector óptico de fumo e térmico, de material termoplástico cor branca, com alimentação a pilhas, formado por um elemento sensível aos fumos claros e ao aumento lento da temperatura, segundo DIN 14676, marca de qualidade Q Label, com led de activação e indicador de alarme e pilha. (material) | 1.000 | 381.91 | 381.91 |
| mt41gir140a | Un | Módulo de integração em sistema KNX para detector óptico de fumo e térmico com protocolo de comunicação KNX, com borne de ligação e derivação KNX. (material) | 1.000 | 891.93 | 891.93 |
| mt41gir150a | Un | Sensor de presença de teto com protocolo de comunicação KNX, com sensor de intensidade luminosa, ângulo de detecção de 360° com alcance de 5 m, e altura de instalação entre 2,2 e 12 m, com borne de ligação e derivação KNX. (material) | 1.000 | 1429.70 | 1429.70 |
| mt35tpt010be | m | Tubo rígido de PVC VD-M de 20 mm de diâmetro exterior e 1,5 mm de espessura. Resistência à compressão 750 N, resistência ao impacto 2 joules, temperatura de trabalho -5°C até 60°C, classificação 3321, com o preço incrementado em 20% relativamente a acessórios e peças especiais. (material) | 480.000 | 3.22 | 1545.60 |
| mt35cep010ba | m | Cabo unipolar H07V-U, sendo a sua tensão atribuída de 450/750 V, reação ao fogo classe Eca segundo NP EN 50575, com condutor unifilar de cobre classe 1 de 1,5 mm² de seção, com isolamento de PVC, para circuito C1, iluminação. (material) | 420.000 | 0.52 | 218.40 |
| mt35cun210a | m | Cabo bus rígido, blindado, de 4 fios, de 0,8 mm² de seção por fio (material) | 200.000 | 5.36 | 1072.00 |
| mt33cmg010a | Un | Caixa universal para embutir de 1 elemento, de plástico ABS auto-extinguível, livre de halogéneos, encaixável pelos quatro lados, de 70x70x42 mm, com graus de proteção IP30 e IK07, segundo IEC 60439, inclusive parafusos de fixação do mecanismo. (material) | 27.000 | 2.46 | 66.42 |
| mo003 | h | Eletricista. (mão de obra) | 31.350 | 40.91 | 1282.53 |
| mo102 | h | Ajudante de eletricista. (mão de obra) | 31.350 | 30.78 | 964.95 |
| mo123 | h | Especialista na colocação em funcionamento de instalações. (mão de obra) | 62.700 | 45.41 | 2847.21 |
| % | % | Custos diretos complementares | 2 % | 56991.22 | 1139.82 |
|  |  | Custos diretos |  |  | 58131.04 |
