# Fonte de alimentação KNX

- Propriedade do ficheiro: CYPE INGENIEROS, S.A.
- Formato: FIEBDC-3/2002
- Âmbito geográfico: Brasil
- Moeda: BRL
- Custos indiretos: 3.00 %
- Despesas gerais: 13.00 %
- Lucro: 6.00 %
- IVA: 17.00 %

## I Instalações

### IM Domóticas e inmóticas

#### IMK Componentes do sistema KNX

**IMK800** Un Fonte de alimentação KNX.
Fonte de alimentação de 4 módulos, com filtro de banda e saída adicional, intensidade de saída máxima 640 mA, para dispositivos com protocolo de comunicação KNX, tensão nominal entre 200 e 240 Vca (50/60 Hz) ou entre 240 e 250 Vcc, tensão na saída para a linha bus entre 28 e 31 Vcc e tensão na saída adicional 30 Vcc. Montagem em canaleta DIN.
Inclui: Montagem e ligação.
Critério de medição de projeto: Número de unidades previstas, segundo documentação gráfica de Projeto.
Critério de quantitativos de obra: Medir-se-á o número de unidades realmente executadas segundo especificações de Projeto.

| Código | Un | Descrição | Rendimento | Preço | Importância |
|---|---|---|---|---|---|
| mt35dfa010c | Un | Fonte de alimentação de 4 módulos, com filtro de banda e saída adicional, intensidade de saída máxima 640 mA, para dispositivos com protocolo de comunicação KNX, tensão nominal entre 200 e 240 Vca (50/60 Hz) ou entre 240 e 250 Vcc, tensão na saída para a linha bus entre 28 e 31 Vcc e tensão na saída adicional 30 Vcc, com borne de ligação e derivação, para montagem em canaleta DIN. (material) | 1.000 | 1873.98 | 1873.98 |
| mo003 | h | Eletricista. (mão de obra) | 0.314 | 40.91 | 12.85 |
| mo102 | h | Ajudante de eletricista. (mão de obra) | 0.314 | 30.78 | 9.66 |
| mo123 | h | Especialista na colocação em funcionamento de instalações. (mão de obra) | 0.627 | 45.41 | 28.47 |
| % | % | Custos diretos complementares | 2 % | 1924.96 | 38.50 |
|  |  | Custos diretos |  |  | 1963.46 |
