# Actuador binário KNX

- Propriedade do ficheiro: CYPE INGENIEROS, S.A.
- Formato: FIEBDC-3/2002
- Âmbito geográfico: Brasil
- Moeda: BRL
- Custos indiretos: 3.00 %
- Despesas gerais: 13.00 %
- Lucro: 6.00 %
- IVA: 17.00 %

## I Instalações

### IM Domóticas e inmóticas

#### IMK Componentes do sistema KNX

**IMK500** Un Actuador binário KNX.
Actuador de conmutação para controle até 4 dispositivos, de 4 módulos, com protocolo de comunicação KNX, de 6 A de intensidade máxima para alimentação a 230 V. Montagem em canaleta DIN.
Inclui: Montagem e ligação.
Critério de medição de projeto: Número de unidades previstas, segundo documentação gráfica de Projeto.
Critério de quantitativos de obra: Medir-se-á o número de unidades realmente executadas segundo especificações de Projeto.

| Código | Un | Descrição | Rendimento | Preço | Importância |
|---|---|---|---|---|---|
| mt35dat010a | Un | Actuador de conmutação para controle até 4 dispositivos, de 4 módulos, com protocolo de comunicação KNX, de 6 A de intensidade máxima para alimentação a 230 V, com borne de ligação e derivação KNX, para montagem em canaleta DIN. (material) | 1.000 | 1429.18 | 1429.18 |
| mo003 | h | Eletricista. (mão de obra) | 0.230 | 40.91 | 9.41 |
| mo102 | h | Ajudante de eletricista. (mão de obra) | 0.230 | 30.78 | 7.08 |
| mo123 | h | Especialista na colocação em funcionamento de instalações. (mão de obra) | 0.460 | 45.41 | 20.89 |
| % | % | Custos diretos complementares | 2 % | 1466.56 | 29.33 |
|  |  | Custos diretos |  |  | 1495.89 |
