# Caixa de derivação

- Propriedade do ficheiro: CYPE INGENIEROS, S.A.
- Formato: FIEBDC-3/2002
- Âmbito geográfico: Brasil
- Moeda: BRL
- Custos indiretos: 3.00 %
- Despesas gerais: 13.00 %
- Lucro: 6.00 %
- IVA: 17.00 %

## I Instalações

### IM Domóticas e inmóticas

#### IMK Componentes do sistema KNX

**IMK910** Un Caixa de derivação.
Caixa de derivação cega, retangular, de 100x100x45 mm, com 12 entradas cunhadas e tampa removível com garras metálicas. Instalação embutida. Inclusive dispositivos de ligação.
Critérios considerados na determinação do preço da unidade de obra: O preço não inclui os trabalhos auxiliares de pedreiro para instalações.
Inclui: Marcação. Fixação ao paramento. Montagem.
Critério de medição de projeto: Número de unidades previstas, segundo documentação gráfica de Projeto.
Critério de quantitativos de obra: Medir-se-á o número de unidades realmente executadas segundo especificações de Projeto.

| Código | Un | Descrição | Rendimento | Preço | Importância |
|---|---|---|---|---|---|
| mt35caj021b | Un | Caixa de derivação cega, retangular, de 100x100x45 mm, com 12 entradas cunhadas e tampa removível com garras metálicas, para embutir. Inclusive dispositivos de ligação. (material) | 1.000 | 5.63 | 5.63 |
| mo003 | h | Eletricista. (mão de obra) | 0.105 | 40.91 | 4.30 |
| mo102 | h | Ajudante de eletricista. (mão de obra) | 0.105 | 30.78 | 3.23 |
| % | % | Custos diretos complementares | 2 % | 13.16 | 0.26 |
|  |  | Custos diretos |  |  | 13.42 |
