# Duto para a extração do radão

- Propriedade do ficheiro: CYPE INGENIEROS, S.A.
- Formato: FIEBDC-3/2002
- Âmbito geográfico: Brasil
- Moeda: BRL
- Custos indiretos: 3.00 %
- Despesas gerais: 13.00 %
- Lucro: 6.00 %
- IVA: 17.00 %

## I Instalações

### IN Proteção contra o radão

#### IND Despressurização do terreno

**IND030** m Duto para a extração do radão.
Duto para a extração do radão, formada por tubo liso de PVC, de 110 mm de diâmetro nominal. Inclusive material auxiliar para montagem e fixação, acessórios e peças especiais.
Inclui: Marcação do traçado do duto e da localização dos elementos de fixação. Disposição de tubos e peças especiais. Fixação do material auxiliar para montagem e fixação à obra. Montagem, ligação e verificação do seu correto funcionamento.
Critério de medição de projeto: Comprimento projetado, segundo documentação gráfica de Projeto, medido entre os eixos dos elementos ou dos pontos a ligar, sem descontar as peças especiais.
Critério de quantitativos de obra: Medir-se-á o comprimento realmente executado segundo especificações de Projeto.

| Código | Un | Descrição | Rendimento | Preço | Importância |
|---|---|---|---|---|---|
| mt41ter410a | Un | Material auxiliar para montagem e fixação dos dutos de PVC, de 110 mm de diâmetro nominal. (material) | 1.000 | 2.24 | 2.24 |
| mt41ter010af | m | Tubo liso de PVC, de 110 mm de diâmetro nominal, com com extremo alargado, para a extração do radão, com o preço incrementado em 25% relativamente a acessórios e peças especiais. (material) | 1.000 | 54.24 | 54.24 |
| mt11var009 | l | Líquido de limpeza para colagem com adesivo de tubos e acessórios de PVC. (material) | 0.040 | 111.44 | 4.46 |
| mt11var010 | l | Cola para tubos e acessórios de PVC. (material) | 0.020 | 142.02 | 2.84 |
| op00ato010 |  | Parafusadeira. | 1.000 | 0.00 | 0.00 |
| op00mar010 |  | Martelo. | 1.000 | 0.00 | 0.00 |
| op00tal010 |  | Furadeira. | 1.000 | 0.00 | 0.00 |
| mo011 | h | Montador. (mão de obra) | 0.157 | 40.91 | 6.42 |
| mo080 | h | Ajudante de montador. (mão de obra) | 0.078 | 30.23 | 2.36 |
| % | % | Custos diretos complementares | 2 % | 72.56 | 1.45 |
|  |  | Custos diretos |  |  | 74.01 |
