# Sistema de detecção e alarme de incêndios, convencional

- Propriedade do ficheiro: CYPE INGENIEROS, S.A.
- Formato: FIEBDC-3/2002
- Âmbito geográfico: Brasil
- Moeda: BRL
- Custos indiretos: 3.00 %
- Despesas gerais: 13.00 %
- Lucro: 6.00 %
- IVA: 17.00 %

## I Instalações

### IO Contra incêndios

#### IOD Deteção e alarme

**IOD010** Un Sistema de detecção e alarme de incêndios, convencional.
Sistema de detecção e alarme de incêndios, convencional, formado por central de detecção automática de incêndios com uma capacidade máxima de 2 zonas de detecção, 4 detectores ópticos de fumo, 3 botoneiras de alarme com sinalização luminosa tipo rearmável e tampa de plástico basculante, sirene interior com sinal acústico, sirene exterior com sinal óptico e acústico e canalização de proteção de cablagem fixa em superfície formada por tubo rígido VD. Inclusive cabo não propagador da chama sem halogéneo, elementos de fixação e quantos acessórios sejam necessários para a sua correta instalação.
Inclui: Marcação do traçado de tubos. Colocação e fixação de tubos. Colocação de cabos. Fixação de detectores e botões pulsadores nos paramentos. Montagem, ligação e verificação do seu correto funcionamento.
Critério de medição de projeto: Número de unidades previstas, segundo documentação gráfica de Projeto.
Critério de quantitativos de obra: Medir-se-á o número de unidades realmente executadas segundo especificações de Projeto.

| Código | Un | Descrição | Rendimento | Preço | Importância |
|---|---|---|---|---|---|
| mt35tpt010ke | m | Tubo rígido de PVC VD-F de 16 mm de diâmetro exterior e 1,3 mm de espessura. Resistência à compressão 1250 N, resistência ao impacto 6 joules, temperatura de trabalho -25°C até 90°C, classificação 4442, com o preço incrementado em 20% relativamente a acessórios e peças especiais. (material) | 148.000 | 13.24 | 1959.52 |
| mt35cep010aa | m | Cabo unipolar H07V-U, sendo a sua tensão atribuída de 450/750 V, reação ao fogo classe Eca segundo NP EN 50575, com condutor unifilar de cobre classe 1 de 1,5 mm² de seção, com isolamento de PVC. (material) | 323.000 | 0.59 | 190.57 |
| mt41pig070 | Un | Detector óptico de fumo convencional, de ABS cor branca, formado por um elemento sensível aos fumos claros, para alimentação de 12 a 30 Vcc, com duplo led de activação e indicador de alarme cor vermelho, saída para piloto de sinalização remota e base universal. Inclusive elementos de fixação. (material) | 4.000 | 173.52 | 694.08 |
| mt41pig110 | Un | Botoneira de alarme convencional de rearme manual, de ABS cor vermelho, proteção IP41, com led indicador de alarme cor vermelho e chave de rearme. Inclusive elementos de fixação. (material) | 3.000 | 93.99 | 281.97 |
| mt41pig130 | Un | Sirene eletrônica, de cor vermelho, com sinal acústico, alimentação a 24 Vcc, potência sonora de 100 dB a 1 m e consumo de 14 mA, para instalar em paramento interior. Inclusive elementos de fixação. (material) | 1.000 | 286.95 | 286.95 |
| mt41pig160 | Un | Sirene eletrônica, de ABS cor vermelho, com sinal óptico e acústico e rótulo "FOGO", alimentação a 24 Vcc, potência sonora de 90 dB a 1 m e consumo de 230 mA, para instalar em paramento exterior. Inclusive elementos de fixação. (material) | 1.000 | 455.48 | 455.48 |
| mt41pig025a | Un | Central de detecção automática de incêndios, convencional, microprocessada, de 2 zonas de detecção, com caixa metálica e tampa de ABS, com módulo de alimentação, rectificador de corrente e carregador de bateria, painel de controle com indicador de alarme e avaria, e comutador de corte de zonas, para o controle de um máximo de 32 detectores e botoneira de alarme, convencionais,. (material) | 1.000 | 1489.36 | 1489.36 |
| mt41rte030d | Un | Bateria de 12 V e 7 Ah. (material) | 2.000 | 180.75 | 361.50 |
| mt41www020 | Un | Material auxiliar para instalações de detecção e alarme. (material) | 1.000 | 11.77 | 11.77 |
| mo006 | h | Instalador de redes e equipamentos de detecção e segurança. (mão de obra) | 24.349 | 42.82 | 1042.62 |
| mo105 | h | Ajudante de instalador de redes e equipamentos de detecção e segurança. (mão de obra) | 24.349 | 32.08 | 781.12 |
| % | % | Custos diretos complementares | 2 % | 7554.94 | 151.10 |
|  |  | Custos diretos |  |  | 7706.04 |
