# Detector de fluxo

- Propriedade do ficheiro: CYPE INGENIEROS, S.A.
- Formato: FIEBDC-3/2002
- Âmbito geográfico: Brasil
- Moeda: BRL
- Custos indiretos: 3.00 %
- Despesas gerais: 13.00 %
- Lucro: 6.00 %
- IVA: 17.00 %

## I Instalações

### IO Contra incêndios

#### IOT Sistemas de extinção fixos

**IOT020** Un Detector de fluxo.
Detector de fluxo tipo paleta com atraso até 90 segundos e dois contatos NA/NC, de 3" DN 80 mm de diâmetro, para uma pressão máxima de funcionamento de 31 bar. Inclusive tubo protetor e cabos elétricos.
Inclui: Marcação do traçado da tubulação e da localização do detector. Colocação e fixação de tubos. Colocação do elemento. Colocação de cabos. Montagem, ligação e verificação do seu correto funcionamento.
Critério de medição de projeto: Número de unidades previstas, segundo documentação gráfica de Projeto.
Critério de quantitativos de obra: Medir-se-á o número de unidades realmente executadas segundo especificações de Projeto.

| Código | Un | Descrição | Rendimento | Preço | Importância |
|---|---|---|---|---|---|
| mt41dfr010f | Un | Detector de fluxo tipo paleta com atraso até 90 segundos e dois contatos NA/NC, de 3" DN 80 mm de diâmetro, para uma pressão máxima de funcionamento de 31 bar. (material) | 1.000 | 1072.59 | 1072.59 |
| mt35tpt010ke | m | Tubo rígido de PVC VD-F de 16 mm de diâmetro exterior e 1,3 mm de espessura. Resistência à compressão 1250 N, resistência ao impacto 6 joules, temperatura de trabalho -25°C até 90°C, classificação 4442, com o preço incrementado em 20% relativamente a acessórios e peças especiais. (material) | 5.000 | 11.90 | 59.50 |
| mt35cep010aa | m | Cabo unipolar H07V-U, sendo a sua tensão atribuída de 450/750 V, reação ao fogo classe Eca segundo NP EN 50575, com condutor unifilar de cobre classe 1 de 1,5 mm² de seção, com isolamento de PVC. (material) | 10.000 | 0.52 | 5.20 |
| mo008 | h | Encanador. (mão de obra) | 0.523 | 40.91 | 21.40 |
| mo107 | h | Ajudante de encanador. (mão de obra) | 0.523 | 30.78 | 16.10 |
| mo003 | h | Eletricista. (mão de obra) | 0.261 | 40.91 | 10.68 |
| mo102 | h | Ajudante de eletricista. (mão de obra) | 0.261 | 30.78 | 8.03 |
| % | % | Custos diretos complementares | 2 % | 1193.50 | 23.87 |
|  |  | Custos diretos |  |  | 1217.37 |
