# Armário para extintor de pó. Instalação em superfície

- Propriedade do ficheiro: CYPE INGENIEROS, S.A.
- Formato: FIEBDC-3/2002
- Âmbito geográfico: Brasil
- Moeda: BRL
- Custos indiretos: 3.00 %
- Despesas gerais: 13.00 %
- Lucro: 6.00 %
- IVA: 17.00 %

## I Instalações

### IO Contra incêndios

#### IOX Extintores

**IOX510** Un Armário para extintor de pó. Instalação em superfície.
Armário de chapa de aço acabamento com tinta epóxi cor vermelho RAL 3000, com porta cega, de 270x640x220 mm, para extintor de pó de 6 a 12 kg. Instalação em superfície. Inclusive acessórios de montagem.
Inclui: Colocação e fixação do armário.
Critério de medição de projeto: Número de unidades previstas, segundo documentação gráfica de Projeto.
Critério de quantitativos de obra: Medir-se-á o número de unidades realmente colocadas segundo especificações de Projeto.

| Código | Un | Descrição | Rendimento | Preço | Importância |
|---|---|---|---|---|---|
| mt41ixw110a | Un | Armário de chapa de aço acabamento com tinta epóxi cor vermelho RAL 3000, com porta cega, de 270x640x220 mm, para extintor de pó de 6 a 12 kg, com acessórios de montagem. (material) | 1.000 | 396.05 | 396.05 |
| mo113 | h | Auxiliar de serviços gerais. (mão de obra) | 0.209 | 28.94 | 6.05 |
| % | % | Custos diretos complementares | 2 % | 402.10 | 8.04 |
|  |  | Custos diretos |  |  | 410.14 |
