# Abertura de passagem para ventilação

- Propriedade do ficheiro: CYPE INGENIEROS, S.A.
- Formato: FIEBDC-3/2002
- Âmbito geográfico: Brasil
- Moeda: BRL
- Custos indiretos: 3.00 %
- Despesas gerais: 13.00 %
- Lucro: 6.00 %
- IVA: 17.00 %

## I Instalações

### IV Ventilação

#### IVA Aberturas para ventilação

**IVA020** Un Abertura de passagem para ventilação.
Arejador de passagem, de alumínio, vazão máxima 15 l/s, de 725x20x82 mm, com silenciador acústico de espuma de resina de melamina e isolamento acústico de 34 dBA. Inclusive elementos de fixação.
Inclui: Marcação. Colocação e fixação arejador entre o marco e o batente da porta interior.
Critério de medição de projeto: Número de unidades previstas, segundo documentação gráfica de Projeto.
Critério de quantitativos de obra: Medir-se-á o número de unidades realmente executadas segundo especificações de Projeto.

| Código | Un | Descrição | Rendimento | Preço | Importância |
|---|---|---|---|---|---|
| mt42sva240c | Un | Arejador de passagem, de alumínio, vazão máxima 15 l/s, de 725x20x82 mm, com silenciador acústico de espuma de resina de melamina e isolamento acústico de 34 dBA, para colocar em portas interiores, entre o marco e o batente da porta interior de 700 mm de largura de porta e 80 mm de largura de marco, com elementos de fixação. (material) | 1.000 | 185.17 | 185.17 |
| mo011 | h | Montador. (mão de obra) | 0.209 | 40.91 | 8.55 |
| mo080 | h | Ajudante de montador. (mão de obra) | 0.209 | 30.23 | 6.32 |
| % | % | Custos diretos complementares | 2 % | 200.04 | 4.00 |
|  |  | Custos diretos |  |  | 204.04 |
