# Duto de ventilação de seção retangular

- Propriedade do ficheiro: CYPE INGENIEROS, S.A.
- Formato: FIEBDC-3/2002
- Âmbito geográfico: Brasil
- Moeda: BRL
- Custos indiretos: 3.00 %
- Despesas gerais: 13.00 %
- Lucro: 6.00 %
- IVA: 17.00 %

## I Instalações

### IV Ventilação

#### IVG Ventilação mecânica para garagens

**IVG020** m² Duto de ventilação de seção retangular.
Duto de chapa galvanizada de 1,2 mm de espessura, com classificação de resistência ao fogo E600/120 e juntas transversais com abraçadeira tipo Metu e vedada com massa resistente a altas temperaturas. Inclusive acessórios de montagem e elementos de fixação.
Inclui: Marcação do traçado dos dutos. Marcação e posterior ancoragem dos suportes dos dutos. Montagem e fixação de dutos. Ligações entre a rede de dutos e os ventiladores ou caixas de ventilação. Verificação do seu correto funcionamento.
Critério de medição de projeto: Superfície projetada, segundo documentação gráfica de Projeto, calculada como produto do perímetro pelo comprimento do tramo, medido entre os eixos dos elementos ou dos pontos a ligar, sem descontar as peças especiais.
Critério de quantitativos de obra: Medir-se-á a superfície realmente executada segundo especificações de Projeto.

| Código | Un | Descrição | Rendimento | Preço | Importância |
|---|---|---|---|---|---|
| mt42con115r | Un | Repercussão, por m², de material auxiliar para fixação à obra de dutos autoportantes para a distribuição de ar em ventilação e climatização. (material) | 1.000 | 16.35 | 16.35 |
| mt42con110r | m² | Chapa galvanizada de 1,2 mm de espessura, com classificação de resistência ao fogo E600/120 e juntas transversais com abraçadeira tipo Metu e vedada com massa resistente a altas temperaturas, para a formação de dutos autoportantes para a distribuição de ar em ventilação e climatização. (material) | 1.050 | 109.02 | 114.47 |
| mo013 | h | Montador de dutos de chapa metálica. (mão de obra) | 0.627 | 40.91 | 25.65 |
| mo084 | h | Ajudante de montador de dutos de chapa metálica. (mão de obra) | 0.627 | 30.23 | 18.95 |
| % | % | Custos diretos complementares | 2 % | 175.42 | 3.51 |
|  |  | Custos diretos |  |  | 178.93 |
