# Extrator de fumos para cozinha

- Propriedade do ficheiro: CYPE INGENIEROS, S.A.
- Formato: FIEBDC-3/2002
- Âmbito geográfico: Brasil
- Moeda: BRL
- Custos indiretos: 3.00 %
- Despesas gerais: 13.00 %
- Lucro: 6.00 %
- IVA: 17.00 %

## I Instalações

### IV Ventilação

#### IVK Ventilação adicional específica em cozinha para residências

**IVK010** Un Extrator de fumos para cozinha.
Ventilador de extração de cozinha, de dimensões 218x127x304 mm, velocidade 2250 r.p.m., vazão de descarga livre 250 m³/h, com tramo de ligação de tubo flexível de alumínio o duto de extração para evacuação de fumos; instalação no interior da campana. Inclusive elementos de fixação.
Inclui: Marcação através de molde. Colocação e fixação. Ligação e verificação do seu correto funcionamento.
Critério de medição de projeto: Número de unidades previstas, segundo documentação gráfica de Projeto.
Critério de quantitativos de obra: Medir-se-á o número de unidades realmente executadas segundo especificações de Projeto.

| Código | Un | Descrição | Rendimento | Preço | Importância |
|---|---|---|---|---|---|
| mt32exs010a | Un | Ventilador de extração de cozinha, de dimensões 218x127x304 mm, velocidade 2250 r.p.m., vazão de descarga livre 250 m³/h, com elementos de fixação. (material) | 1.000 | 225.72 | 225.72 |
| mt42cme020d | m | Tubo flexível de alumínio natural, de 110 mm de diâmetro, inclusive curvas, derivações, uniões e peças especiais. (material) | 3.000 | 17.15 | 51.45 |
| mo003 | h | Eletricista. (mão de obra) | 0.209 | 40.91 | 8.55 |
| mo102 | h | Ajudante de eletricista. (mão de obra) | 0.209 | 30.78 | 6.43 |
| % | % | Custos diretos complementares | 2 % | 292.15 | 5.84 |
|  |  | Custos diretos |  |  | 297.99 |
