# Grelha motorizada

- Propriedade do ficheiro: CYPE INGENIEROS, S.A.
- Formato: FIEBDC-3/2002
- Âmbito geográfico: Brasil
- Moeda: BRL
- Custos indiretos: 3.00 %
- Despesas gerais: 13.00 %
- Lucro: 6.00 %
- IVA: 17.00 %

## I Instalações

### IV Ventilação

#### IVM Ventilação mecânica

**IVM095** Un Grelha motorizada.
Grelha motorizada de alumínio extrudido, fixação com clipes, formada por uma fila de lâminas horizontais controladas automaticamente pelo conjunto biela-motor em função do ciclo verão/inverno selecionado no termostato, de 150x100 mm, anodizado cor prata, motorização com alimentação a 12 Vcc por cabo. Instalação em parede. Inclusive marco de montagem e elementos de fixação.
Inclui: Marcação. Colocação e fixação. Ligação.
Critério de medição de projeto: Número de unidades previstas, segundo documentação gráfica de Projeto.
Critério de quantitativos de obra: Medir-se-á o número de unidades realmente executadas segundo especificações de Projeto.

| Código | Un | Descrição | Rendimento | Preço | Importância |
|---|---|---|---|---|---|
| mt42cva030aa | Un | Grelha motorizada de alumínio extrudido, fixação com clipes, formada por uma fila de lâminas horizontais controladas automaticamente pelo conjunto biela-motor em função do ciclo verão/inverno selecionado no termostato, de 150x100 mm, anodizado cor prata, motorização com alimentação a 12 Vcc por cabo, com elementos de fixação. (material) | 1.000 | 437.65 | 437.65 |
| mt42cva031a | Un | Marco de montagem para grelha, de chapa galvanizada, de 150x100 mm. (material) | 1.000 | 6.70 | 6.70 |
| mo005 | h | Instalador de ar condicionado. (mão de obra) | 0.287 | 40.91 | 11.74 |
| mo104 | h | Ajudante de instalador de ar condicionado. (mão de obra) | 0.230 | 30.78 | 7.08 |
| % | % | Custos diretos complementares | 2 % | 463.17 | 9.26 |
|  |  | Custos diretos |  |  | 472.43 |
