# Chapéu

- Propriedade do ficheiro: CYPE INGENIEROS, S.A.
- Formato: FIEBDC-3/2002
- Âmbito geográfico: Brasil
- Moeda: BRL
- Custos indiretos: 3.00 %
- Despesas gerais: 13.00 %
- Lucro: 6.00 %
- IVA: 17.00 %

## I Instalações

### IV Ventilação

#### IVN Ventilação natural

**IVN040** Un Chapéu.
Chapéu contra a chuva de chapa galvanizada, para duto de saída de 160 mm de diâmetro exterior em cobertura inclinada de telha, acabamento liso, com rede de proteção contra a entrada de folhas e pássaros, rufo de chumbo e pescoço de ligação ao duto.
Inclui: Marcação. Colocação.
Critério de medição de projeto: Número de unidades previstas, segundo documentação gráfica de Projeto.
Critério de quantitativos de obra: Medir-se-á o número de unidades realmente executadas segundo especificações de Projeto.

| Código | Un | Descrição | Rendimento | Preço | Importância |
|---|---|---|---|---|---|
| mt42svs270fc | Un | Chapéu contra a chuva de chapa galvanizada, para duto de saída de 160 mm de diâmetro exterior em cobertura inclinada de telha, acabamento liso, com rede de proteção contra a entrada de folhas e pássaros, rufo de chumbo e pescoço de ligação ao duto. (material) | 1.000 | 840.17 | 840.17 |
| mo020 | h | Pedreiro. (mão de obra) | 0.162 | 32.24 | 5.22 |
| mo112 | h | Servente de pedreiro. (mão de obra) | 0.081 | 28.03 | 2.27 |
| % | % | Custos diretos complementares | 2 % | 847.66 | 16.95 |
|  |  | Custos diretos |  |  | 864.61 |
