# Grelha de ventilação de lâminas fixas de aço

- Propriedade do ficheiro: CYPE INGENIEROS, S.A.
- Formato: FIEBDC-3/2002
- Âmbito geográfico: Brasil
- Moeda: BRL
- Custos indiretos: 3.00 %
- Despesas gerais: 13.00 %
- Lucro: 6.00 %
- IVA: 17.00 %

## I Instalações

### IV Ventilação

#### IVN Ventilação natural

**IVN100** m² Grelha de ventilação de lâminas fixas de aço.
Grelha de ventilação de lâminas fixas de aço galvanizado, com dobra simples nas bordas. Inclusive apoios do mesmo material, barras para fixação através de aparafusamento em elemento de concreto com buchas de expansão e parafusos de aço, enchimento perimetral de juntas através de um cordão de silicone neutro, acessórios e arremates.
Inclui: Marcação dos pontos de fixação. Colocação da grelha. Resolução das uniões ao paramento. Vedação de juntas perimetrais. Ajuste final.
Critério de medição de projeto: Superfície da abertura a fechar, medida segundo documentação gráfica de Projeto.
Critério de quantitativos de obra: Medir-se-á, com as dimensões da abertura, a superfície realmente executada segundo especificações de Projeto.

| Código | Un | Descrição | Rendimento | Preço | Importância |
|---|---|---|---|---|---|
| mt26btr030a | m² | Brise de lâminas fixas de aço galvanizado, com dobra simples nas bordas, inclusive suportes do mesmo material e ganchos para ancoragem a paramentos. (material) | 1.000 | 271.13 | 271.13 |
| mt26aaa023a | Un | Ancoragem mecânica com bucha de expansão de aço galvanizado, porca e arruela. (material) | 2.000 | 4.09 | 8.18 |
| mt27pfi050 | kg | Primer SHOP-PRIMER à base de resinas pigmentadas com óxido de ferro vermelho, cromato de zinco e fosfato de zinco. (material) | 0.160 | 29.76 | 4.76 |
| mt15sja100 | Un | Cartucho de pasta de silicone neutro. (material) | 0.035 | 20.96 | 0.73 |
| mq06hor010 | h | Betoneira elétrica com uma capacidade de amassamento de 160 l. (equipamento) | 0.006 | 12.69 | 0.08 |
| op00ato010 |  | Parafusadeira. | 1.000 | 0.00 | 0.00 |
| mo018 | h | Serralheiro. (mão de obra) | 0.418 | 32.62 | 13.64 |
| mo059 | h | Ajudante de serralheiro. (mão de obra) | 0.209 | 30.15 | 6.30 |
| % | % | Custos diretos complementares | 2 % | 304.82 | 6.10 |
|  |  | Custos diretos |  |  | 310.92 |
