# Sistema de controle automático

- Propriedade do ficheiro: CYPE INGENIEROS, S.A.
- Formato: FIEBDC-3/2002
- Âmbito geográfico: Brasil
- Moeda: BRL
- Custos indiretos: 3.00 %
- Despesas gerais: 13.00 %
- Lucro: 6.00 %
- IVA: 17.00 %

## I Instalações

### IV Ventilação

#### IVU Ventilação geotérmica: poços canadianos

**IVU070** Un Sistema de controle automático.
Sistema de controle automático, formado por bypass de aço galvanizado, para duto de 160 mm de diâmetro nominal, composto por Tê 90° com juntas de EPDM de duplo lábio, comporta de regulação da vazão de ar e servomotor; e sonda de temperatura exterior.
Critérios considerados na determinação do preço da unidade de obra: O preço não inclui a instalação elétrica.
Inclui: Colocação e ligação do bypass. Colocação e fixação da sonda de temperatura. Ligação elétrica e verificação do seu correto funcionamento.
Critério de medição de projeto: Número de unidades previstas, segundo documentação gráfica de Projeto.
Critério de quantitativos de obra: Medir-se-á o número de unidades realmente executadas segundo especificações de Projeto.

| Código | Un | Descrição | Rendimento | Preço | Importância |
|---|---|---|---|---|---|
| mt42vgg060a | Un | Bypass de aço galvanizado, para duto de 160 mm de diâmetro nominal, composto por Tê 90° com juntas de EPDM de duplo lábio, comporta de regulação da vazão de ar e servomotor. (material) | 1.000 | 3664.75 | 3664.75 |
| mt42vgg065a | Un | Sonda de temperatura exterior. (material) | 1.000 | 320.00 | 320.00 |
| mo011 | h | Montador. (mão de obra) | 0.209 | 40.91 | 8.55 |
| mo080 | h | Ajudante de montador. (mão de obra) | 0.209 | 30.23 | 6.32 |
| % | % | Custos diretos complementares | 2 % | 3999.62 | 79.99 |
|  |  | Custos diretos |  |  | 4079.61 |
