# Duto flexível de parede dupla, com parede interior de alumínio e poliéster, e parede exterior de PVC

- Propriedade do ficheiro: CYPE INGENIEROS, S.A.
- Formato: FIEBDC-3/2002
- Âmbito geográfico: Brasil
- Moeda: BRL
- Custos indiretos: 3.00 %
- Despesas gerais: 13.00 %
- Lucro: 6.00 %
- IVA: 17.00 %

## I Instalações

### IV Ventilação

#### IVV Tubulação de admissão e extração para ventilação

**IVV330** m Duto flexível de parede dupla, com parede interior de alumínio e poliéster, e parede exterior de PVC.
Duto de ventilação, formada por tubo flexível de parede dupla, de 125 mm de diâmetro nominal, composto por parede interior de alumínio, poliéster e cabo de aço em espiral de 126 mm de diâmetro interior e parede exterior de fios de fibra de vidro recobertos de PVC cor cinza de 131 mm de diâmetro exterior, intervalo de temperatura de trabalho de -30 a 140°C. Inclusive material auxiliar para montagem e fixação, acessórios e peças especiais.
Inclui: Marcação do traçado do duto e da localização dos elementos de fixação. Colocação de tubos, acessórios e peças especiais. Fixação do material auxiliar para montagem e fixação à obra. Montagem, ligação e verificação do seu correto funcionamento.
Critério de medição de projeto: Comprimento medido segundo documentação gráfica de Projeto.
Critério de quantitativos de obra: Medir-se-á o comprimento realmente executado segundo especificações de Projeto.

| Código | Un | Descrição | Rendimento | Preço | Importância |
|---|---|---|---|---|---|
| mt42zeh201a | Un | Material auxiliar para montagem e fixação dos dutos flexíveis de parede dupla, de 125 mm de diâmetro nominal, com parede interior de alumínio e poliéster, e parede exterior de PVC. (material) | 1.000 | 3.07 | 3.07 |
| mt42zeh200ab | m | Tubo flexível de parede dupla, de 125 mm de diâmetro nominal, composto por parede interior de alumínio, poliéster e cabo de aço em espiral de 126 mm de diâmetro interior e parede exterior de fios de fibra de vidro recobertos de PVC cor cinza de 131 mm de diâmetro exterior, intervalo de temperatura de trabalho de -30 a 140°C, fornecido em tramos de 10 m, com o preço incrementado em 5% relativamente a acessórios e peças especiais. (material) | 1.000 | 64.58 | 64.58 |
| mo011 | h | Montador. (mão de obra) | 0.102 | 42.82 | 4.37 |
| mo080 | h | Ajudante de montador. (mão de obra) | 0.051 | 31.49 | 1.61 |
| % | % | Custos diretos complementares | 2 % | 73.63 | 1.47 |
|  |  | Custos diretos |  |  | 75.10 |
